# Dinslaken_Baßfeldshof_29
Angebotsaufforderung (GAEB DA XML 3.2, DA83)
Projekt: BB-099150-B
Währung: EUR
Auftraggeber: keine Angabe, 00000
Erstellt mit: GXML Toolbox V3.3 R20230829, iTWO_64 V24.0.454, 16.04.2025

## 01-402 Baßfeldshof 29 Neubau Sanitär
Datum: 16.04.2025

*Hinweis: Projektbeschreibung*
Projektbeschreibung
Neubau Projekt Baßfeldshof 29

Lage der Baumaßnahmen
Baßfeldshof 29
46537 Dinslaken

Objektbeschreibung
Objekt: Neubau eines Mehrfamilienhauses
Gebäudestruktur: Kellergeschoss, Erdgeschoss,
1. Obergeschoss, Dachgeschoss
Anzahl der Wohneinheiten: 14
Allgemeine Beschreibung
Das zu errichtende Gebäude wird zentral über das Fernwärmenetz mit thermischer Energie für Heizung und Warmwasser versorgt. Die Übergabestation der Fernwärme ist bauseits vorgesehen und stellt die erforderlichen Parameter für die weitere Verteilung im Gebäude zur Verfügung.
Wärmeverteilung im Gebäude
Im gesamten Gebäude erfolgt die Wärmeverteilung über ein neu zu errichtendes Heizungsversorgungsnetz. Dieses umfasst die gesamte Leitungsführung, inklusive aller erforderlichen Verteiler, Strangregulierventile, Absperrarmaturen, Dämmung gemäß geltender EnEV-Vorgaben sowie sämtlicher zugehöriger Befestigungs- und Montageelemente.
Warmwasserbereitung
Zur zentralen Warmwasserbereitung sind zwei Frischwassserstationen inkl. der beiden Pufferspeicher zu liefern, aufzustellen und heizungsseitig fachgerecht anzuschließen. Die Dimensionierung des Speichers hat in Abstimmung mit den Anforderungen der Gebäudenutzung und den einschlägigen technischen Regeln (z.B. DIN 1988, DIN EN 12831) zu erfolgen.

Wärmeabgabe in den Wohneinheiten
Alle Mieteinheiten werden vollständig mit einer neuen, wassergeführten Fußbodenheizung ausgestattet. Die Auslegung der Fußbodenheizung erfolgt nach den jeweils gültigen Normen und Richtlinien (z.B. DIN EN 1264) unter Berücksichtigung des berechneten Heizwärmebedarfs je Raum.
Darüber hinaus wird in jedem Badezimmer ein zusätzlich elektrisch betriebener Handtuchheizkörper installiert. Dieser ist separat ansteuerbar und dient insbesondere in der Übergangszeit sowie zur zusätzlichen Komfortsteigerung als ergänzende Wärmequelle.
Fußbodenaufbau
Der erforderliche Bodenaufbau zur Aufnahme der Fußbodenheizung umfasst die fachgerechte Dämmung (Trittschall- und Wärmedämmung) sowie die Heizrohrverlegung im entsprechenden Verlegesystem. Der vollständige Bodenaufbau ist gemäß den anerkannten Regeln der Technik sowie den Herstellervorgaben auszuführen.
Leistungsumfang dieses Auftrags
Folgende Leistungen sind Bestandteil dieses Auftrags:
Herstellung des kompletten Heizungsversorgungsnetzes innerhalb des Gebäudes
Lieferung und heizungsseitiger Anschluss der beiden Frischwasserstationen an die neu installierten Pufferspeicher.
Herstellung der kompletten Fußbodenheizung in allen Mieteinheiten inkl. erforderlichem`er. Bodenaufbau
Lieferung und Montage von elektrisch betriebenen Badheizkörpern
Durchführung sämtlicher Funktions- und Dichtheitsprüfungen
Inbetriebnahme und Einregulierung der Heizungsanlage

### Bereich 01 Vetragsbedingungen und Verordnungen

#### Abschnitt 01.01 Die allgemeinen Einkaufsbedingungen (siehe Anlage)

#### Abschnitt 01.02 Zusätzliche Vertragsbedingungen für die Ausführung von Bauleistungen (Z-VOB/B) (siehe Anlage)

#### Abschnitt 01.03 Die Baustellenordnung der Covivio Immobilien GmbH

### Bereich 02 Allgemeine Vorbemerkungen ( Geltungsbereich für diese funktionale Leistungsbeschreibung

*Hinweis: Allgemeine Vorbermerkungen*
Maßgebend für die Lieferung und Ausführung der Leistungen sind die ATV in der VOB-Teil C sowie alle weiteren  einschlägigen DIN-Normen und alle betreffenden
Gesetze und Verordnungen.
Alle Leistungen sind nach dem zum Zeitpunkt der Abnahme geltenden Normen, Verordnungen, Richtlinien etc. auszuführen.
Für die Preisbildung gelten unabhängig davon die zum Zeitpunkt der Angebotsabgabe gültigen Vorschriften.

Folgende Vorschriften sind besonders zu beachten:
DIN 4102 Brandverhalten von Baustoffen und Bauteilen
DIN 4109 Schallschutz im Hochbau
DIN 4108 Wärmeschutz im Hochbau
GEG Gebäude Energie Gesetz

Die allgemein anerkannten Regeln der Technik
Weiterhin gelten sämtliche europäischen und nationalen Vorschriften, Merkblätter, Stoff- und Prüfnormen usw. jeweils in ihrer aktuellen Fassung. Als vereinbart gelten weiterhin die Herstellerverarbeitungsangaben, Zulassungen und Empfehlungen der jeweiligen Fachverbände. Unfallverhütungsvorschriften/ Regeln der BG Bau (Berufsgenossenschaft der Bauwirtschaft)
BGV BG-Vorschriften
BGR BG-Regel
BGI BG-Informationen
BGG BG-Grundsätze
BetrSichV Betriebssicherheitsverordnung mit den dazugehörigen Technischen Regeln „TRBS"

Für die nachfolgend funktional beschriebenen Leistungen gelten folgende
vertragliche Regelwerke:

1. Diese "Allgemeinen vertraglichen Grundlagen u. Regelungen" über die Erbringung von Bauleistungen
2. Die „Allgemeinen Einkaufsbedingungen der Covivio in der jeweils gültigen Fassung
3. Die "Zusätzliche Vertragsbedingungen für die Ausführung von Bauleistungen Z-VOB/B" in der jeweils gültigen Fassung
4. Die Baustellenordnung der Covivio Immobilien GmbH in der jeweils gültigen FassungMit Unterzeichnung des Pauschalangebotes erklärt der AN, dass von ihm sämtliche
gesetzlichen, behördlichen und berufsgenossenschaftliche Auflagen erfüllt werden, die zur Ausführung beschriebenen Leistungen erforderlich sind. Es dürfen nur solche Materialien verwendet werden, über die der AN das uneingeschränkte
Eigentumsrecht besitzt und die vollkommen frei von Rechten Dritter sind. Für die Ausführung der Arbeiten ist Fachpersonal in ausreichender Zahl einzusetzen. Hierbei ist darauf zu achten, dass für die Ausführung sämtlicher Arbeiten unsere Baustellenordnung in der jeweils gültigen Fassung zu beachten ist, die dem ausführenden Fachpersonal in geeigneter Form zur Kenntnis zu geben ist. Der Auftragnehmer hat dafür Sorge zu tragen, dass während der Ausführung seiner Leistungen immer mindestens ein fließend deutschsprechender Mitarbeiter seiner Firma mit Weisungsbefugnis auf der Baustelle anwesend ist.

Die vom AN geschuldete Leistung versteht sich als umfängliche Gesamtheit, einschl. notwendiger Nebenleistungen. Es sind alle erforderlichen Leistungen, Materialien und Hilfsmittel zu kalkulieren, die für eine betriebsbereite Fertigstellung der beschriebenen Leistungen sowie die funktional erforderliche Betriebs- und Wartungsfähigkeit des Bauwerks im Rahmen der vereinbarten Leistung notwendig sind. Dies gilt auch für den Fall, dass Leistungen, die zur geforderten Funktion notwendig sind, nur teilweise oder gar nicht beschrieben sind, jedoch aus dem Zusammenhang für den Fachmann erkennbar sind.
Jegliche Aufzählungen in der FLB verstehen sich als nicht abschließend und lediglich repräsentativ.
Der Bieter hat anhand der Leistungsbeschreibung, der Planunterlagen, der Positionspläne, der Leitdetails und durch eventuelle notwendige Rückfragen eigenverantwortlich vorzunehmen und verbindlich in allen dem Gewerk nach geforderten Leistungen preislich zu erfassen. Alle Aufwendungen für eine vollständige, fachgerechte und dauerhaft funktionstüchtige Ausführung der vorbeschriebenen Leistungen und daraus folgenden Bauzuständen, den damit verbundenen Vorkehrungen, Maßnahmen, Erschwernissen,
Sicherungsmaßnahmen, Materiallieferungen und den sich daraus ergebenden Arbeitsabläufen und in diesem Zusammenhang stehende Nebenleistungen, sind als
Bestandteil in den eingesetzten Angebotspreisen enthalten.

Schallschutz

Die Gebäude sind gemäß den Angaben des Schallschutz- nachweises auszuführen Anforderungen an den Schallschutz der DIN 4109 Ausgabe 2016, Beiblatt 2 und hinsichtlich
des Schallschutzes zwischen den Wohneinheiten und zwischen Wohn- und Gewerbeeinheit der VDI-Richtlinie 4100, Ausgabe 2007, Schallschutzstufe II.
Die schallschutztechnische Auslegung der Außenbauteile erfolgt gemäß der DIN 4109 nähere Grenzwerte ergeben sich aus dem Schallschutznachweisnach DIN 4109 für die Außenfassade und den Vorgaben aus der Lärmkartierung.

Brandschutz

Bauliche Anlagen sind so anzuordnen und zu errichten, dass der Entstehung eines Brandes und der Ausbreitung von Feuer und Rauch (Brandausbreitung) vorgebeugt wird und bei
einem Brand die Rettung von Menschen und Tieren sowie wirksame Löscharbeiten möglich sind (§14 MBO 10/2002). Maßgebend für diese Grundsatzanforderung sind die Vorschriften in der jeweiligen Landesbauordnung und die dazugehörigen Durchführungsbestimmungen, sowie in weiteren Vorschriften konkrete Maßnahmen zum baulichen Brandschutz
einzuhalten. Weiterhin sind die Vorgaben des Nachweises über den statisch-konstruktiven Brandschutzes bei der Planung u. Ausführung einzuhalten.

Wärmeschutz

Die Wärmedurchgangskoeffizienten (k-Werte) der einzelnen Bauteile sind dem Energieeinsparnachweis zu entnehmen (Wärmeschutz) gem. gültiger GEG.

Materialangaben

Genannte Materialstärken repräsentieren prinzipiell Mindeststärken, die ggf. durch Bemessung, Nachweis oder ähnliches AN- seitig zu erhöhen sind. Die vom AG
vorgegebenen Stärken gelten insoweit nur als Mindest-, nicht jedoch als verbindliche Materialstärken.

Synonyme und Abkürzungen

AN: Auftragnehmer
GU: Generalunternehmer gleichbedeutend mit AN
Bieter: Gleichbedeutend mit AN
AG: Auftraggeber
FLB: Funktionale Leistungsbeschreibung = Allgemein verwendete Abkürzung für das Gesamtbestellwerk

Stoffe und Bauteile

Gütenachweise

Grundsätzlich sind nur Produkte zu verarbeiten die entsprechend der europäischen Richtlinien eine CE-Kennzeichnung unterliegen und besitzen.
Bezüglich der Wärmeleitfähigkeit sind zusätzlich zur CE-Kennzeichnung nur Bauprodukte zugelassen, die zudem einer Fremdüberwachung einer von Ländern zugelassenen Stelle
unterliegen und entsprechend überwacht sind.

Materialauswahl / Bemusterung

Alle zum Einsatz kommenden Materialien sind vom AG rechtzeitig vor Ausführung gemäß zu erstellendem Bemusterungsterminplan zu bemustern und freigeben zu lassen.
Die Muster sind in einer jeweils entsprechenden Dimension zur Verfügung zu stellen, um eine einwandfreie Bewertbarkeit zu ermöglichen.
Zur Beurteilung und Bewertbarkeit eines schlüssigen und in sich harmonierenden Materialkonzeptes müssen auch die jeweils anschließenden oder die im Sinnzusammenhang notwendigen Baustoffe beziehungsweise Materialien bemustert
werden.

Alternativfabrikate / Gleichwertigkeit

Wird in der Leistungsbeschreibung vom Bieter die Eintragung des "angebotenen Fabrikats" (gleichbedeutend: Hersteller, Typ, Erzeugnis) verlangt, ist der Bieter grundsätzlich zur
Angabe verpflichtet.
Wird in der Leistungsbeschreibung ein Fabrikat mit dem Zusatz "oder gleichwertiger Art" vorgegeben, so ist die Gleichwertigkeit als Mindestforderung zu verstehen. Kriterien der Prüfung und Zulassung müssen in ihrer Gesamtheit erfüllt sein.
Vorgeschriebene Prüfungen durch Rechts- oder Verwaltungsvorschriften oder nach DIN oder EN-Normen müssen nachweisbar sein.
Ist ein Fabrikat nach dem Zusatz "oder gleichwertiger Art" in den vorgesehenen Freiraum für "Angebotenes Fabrikat" vom Bieter nicht eingetragen, so gilt im Falle der Auftragserteilung
das vom Auftraggeber eingetragene Fabrikat als vereinbart.
Ist in der Leistungsbeschreibung ein Fabrikat ohne den Zusatz „oder gleichwertig Art" vorgegeben" kann der Bieter diese Leistungen nur gesondert mit einem zusätzlichen
Nebenangebot alternativ anbieten.
Die Gleichwertigkeit angebotener Fabrikate oder Materialien ist vom AN durch Prüfzeugnisse, Prospekte, Muster oder anderweitig darzulegen. Gleichfalls sind als
Entscheidungsgrundlage für den AG Aussagen gemäß vorgenannter Nachweise zu tätigen.

Bedenken des AN

Der Auftragnehmer ist grundsätzlich verpflichtet, nutzer- oder bauseitig geliefertes oder vorgesehenes Material auf die Verwendbarkeit zur Herstellung eines mangelfreien Werkes
zu prüfen und Bedenken gegen die Verwendung, auch im Sinne der unter Abs. 2 genannten Kriterien dem AG gegenüber so rechtzeitig geltend zu machen, dass aus hieraus
resultierenden Materialwechseln keine Beeinträchtigungen an Bauablauf und -fortschritt entstehen können.

Besondere Hinweise

Bestandsmedien / Umfeld der Baumaßnahme

Der Auftragnehmer hat sich, sofern erforderlich, rechtzeitig vor Planungsbeginn sowie Arbeitsausführung über die genaue Lage von Hindernissen, wie unter- und oberirdische Leitungen, Kabel, Kanäle, Vermarkungen u. dgl. zu informieren und ggf. eine
Aufgrabungserlaubnis der Rechtsträger einzuholen.

Feuergefährdende Arbeiten

Das Lagern von Druckgasflaschen in Treppenhäusern, Durchgängen und Durchfahrten ist untersagt.
Bei Arbeiten mit brennbaren Gasen muss ein Feuerlöscher, tragbar, nach DIN EN 3-8:2015-07 vorhanden sein. Bei Arbeiten mit offener Flamme an Flächen mit brennbaren Materialien (bspw. Dachabdichtung) ist je 20 m² Bearbeitungsfläche mindestens 1 Feuerlöscher im Arbeitsbereich vorzuhalten.
Die Merkblätter VdS Schadenverhütung, Köln: VdS 2021 - Baustellen - Unverbindlicher Leitfaden für ein umfassendes Schutzkonzept, sowie VdS 2008 - Feuergefährliche Arbeiten;
Richtlinien für den Brandschutz sind zu beachten

Abfallbeseitigung

Jegliches Restmaterial, Verschnitt, Bruch, Verpackungsmaterial, Strahlmittel und dergleichen sind vom Auftragnehmer kostenlos zu beseitigen. Die einschlägigen allgemeinen und kommunalen Vorschriften über die Entsorgung von Sonderabfall sind zu beachten. Die Entsorgung von Abfällen, Abbruchmassen und
Bauschutt umfasst die Verwertung entsprechend den Vorschriften, Satzungen des Abfallverwertungsbetriebes bzw. der Gemeinde und behördlichen Auflagen. Das Sortieren, Zwischenlagern und getrennte Laden und Transportieren ist danach in den Preis einzukalkulieren. Der Nachweis über die ordnungsgemäße Entsorgung kann verlangt werden.
Sollten Container bauseits bereitgestellt werden, erfolgt eine Umlage der Kosten, deren Höhe oder Anteil zuvor mit dem Auftragnehmer vereinbart wird.

Toleranzen und Qualitäten

Für die Qualitätsbeurteilung der abzunehmenden Leistung gelten DIN 18202 und DIN 18203, Standardanforderungen, bis auf Boden- und Wandbeläge: Hier gelten für Ebenheitstoleranzen DIN 18202, Tabelle 3, Zeile 4 und Zeile 7 (erhöhte Anforderungen).
Siehe hierzu ergänzend das ZDB-Merkblatt "Toleranzen im Hochbau" des Baugewerbeverband Niedersachsen.
Sichtbar bleibende Putze und Spachtelungen von Massiv- und Trockenbauwänden sind grundsätzlich in Qualität Q2 nach Merkblatt 2: Verspachtelung von Gipsplatten - Oberflächengüten
auszuführen.

Schutz der Leistungen

Grundsätzlich ist während der Bauzeit vom AN der ausreichende Schutz - erforderlichenfalls auch über die VOB- Grundleistung "Schutz der Leistung" hinausgehend - aller erbrachten Leistungen einschließlich Unterhalt und termingerechter Entsorgung der Schutzleistungen
sowie der Reinigung der zu übergebenden Leistung zu gewährleisten.

Erscheinungsbild

Das Erscheinungsbild der Baustelle hat permanent vorbildlichen Charakters zu sein. Dazu gehören u.a. die laufende Instandhaltung und Reinigung der Baustelle, der Gerüste,
jedweder Baustelleneinrichtungsflächen, Lagerflächen, Wege etc. Die Baustelle hat stets aufgeräumt und sauber zu sein!

Außer anderen einschlägigen Normen, Verordnungen, Erlässen, Bestimmungen und Richtlinien von örtlichen und überörtlichen Behörden, sowie ihnen gleichzusetzender Stellen,
sind insbesondere zu beachten und einzuhalten.

DIN 18012 | 2018-04  Anschlusseinrichtungen für Gebäude - Allgemeine Planungsgrundlagen
DIN EN 12831  Heizungsanlagen in Gebäuden
DIN 4747:2022-08  Fernwärmeanlagen - Sicherheitstechnische Ausrüstung von Unterstationen, Hausstationen und Hausanlagen zum Anschluss an Heizwasser-Fernwärmenetze
VDI 2035  Vermeidung von Schäden in Warmwasser- Heizungsanlagen
DIN EN 12056  Schwerkraftentwässerung innerhalb von Gebäuden
DIN 1986-100  Entwässerungsanlagen für Gebäude und Grundstücke
DIN 1988  Technische Regeln für Trinkwasser  Installation
DIN 4102  Brandverhalten von Baustoffen und Bauteile
DIN 4109  Schallschutz im Hochbau
DIN 4747:2022-08  Fernwärmeanlagen - Sicherheitstechnische Ausrüstung von Unterstationen, Hausstationen und Hausanlagen zum Anschluss an Heizwasser-Fernwärmenetze
DIN 18534  Abdichtung von Innenräumen

VOB Vergabe- und Vertragsordnung für Bauleistungen - Teil C: Allgemeine Technische Vertragsbedingungen für Bauleistungen (ATV)

DIN 18299 I 2019-09  Allgemeine Regelungen für Bauarbeiten jeder Art
DIN 18300 I 2019-09  Erdarbeiten
DIN 18306 I 2016-09  Entwässerungs-Kanalarbeiten
DIN 18381 I 2012-09  Gas-, Wasser- und Entwässerungsanlagen innerhalb von Gebäuden
DIN 18382 | 2019-09  Elektro-, Sicherheits- und Informationstechnische Anlagen
DIN 18421 I 2016-09  Dämm- und Brandschutzarbeiten an technischen Anlagen

GEG  Gebäudeenergiegesetz
DVGW-Richtlinien
- TRGI  Technische Regeln für Gasinstallation
- TRWI  Technische Richtlinie Wasserinstallation
- VDE  Vorschriften Technische Anschlussbedingungen der Versorgungsunternehmen
TAB-HW  Technische Anschlussbedingungen für Heizwasser
AVBWasserV  Allgemeine Bedingungen für die Versorgung mit Wasser
NDAV  Niederdruckanschlussverordnung

Bei der Verarbeitung von jedweder Art Materialien sind die Herstellerabgaben zu Beachten und einzuhalten.

*Hinweis: TGA*
TGA

Der Auftragnehmer hat eine betriebsfertige und wartungsfreundliche Anlage zu erstellen.
Der Unternehmer garantiert für die einwandfreie Funktion der Anlagen, die zweckmäßige und wirtschaftliche Gestaltung, sowie für die Erreichung der festgelegten Werte.
Vor Inbetriebnahme der Heizungsanlage, befüllen, spülen und entlüften nach VDI 2035

Der Anbieter hat vor Angebotsabgabe die Mengen,
Massen u. Stückzahlen selbstverantwortlich zu
ermitteln.
Es sind sämtliche Leistungen zu erfassen, die zur
Erzielung der Funktionalität des Gesamtbauwerkes
erforderlich sind.

Die Leistung beinhaltet u.a.:
· Den Probebetrieb und die Einweisung des Nutzers.
· Ebenso sind alle Kosten für Anträge und Abnahmen
enthalten. Die Antragstellung hat rechtzeitig ohne
besondere Aufforderung unter Gestellung der erforderl.
Unterlagen seitens des Auftragnehmers zu erfolgen.
· Veranlassung von Abnahmen einschl. evtl. notwendiger
TÜV-Abnahmen
· Führen von Verhandlungen mit Behörden und
Versorgungs- unternehmen
· Einholen von Genehmigungen etc. und Übergabe der
erforderlichen Prüfatteste einschl. Übernahme der
hierbei evtl. anfallenden Kosten
· Der Auftragnehmer hat Teilabschnitte der Anlage nach
aktueller DIN Norm auf Dichtigkeit
zu prüfen, wenn dieses für den Ablauf der Bauarbeiten
erforderlich ist.
· Die notwendigen Maßnahmen zur Geräuschdämmung
· Stemmen von Wanddurchbrüche und Schlitze sowie
das Bohren von Durchführungen von Anschlüsse.
· Einsetzen sämtlicher Konsolen, Halterungen usw.,
einschl. aller notwendigen Befestigungsmaterialien
(Dübel, Gewindestangen etc.)
· Anschluss an die vorh. Heizungsrohrleitungen des Vorund
Rücklaufs, einschl. Flansch, Schrauben und
Dichtungen, Schweiß- und Dichtungsmaterial
· Abdeckung von Anlagenteilen während der Bauzeit
zum Schutz vor Beschädigung und Verschmutzung.
· Freispülen der Anlage von Fremdstoffen,
· Probeweise Inbetriebnahme,
· Einregulierung und Inbetriebnahme
· Kontrolle und abschließende Reinigung aller Objekte,
Einläufe und Geruchverschlüsse vor Inbetriebnahme
der Installationsanlage.
· Anklemmen der im Lieferumfang enthaltenen
elektrischen Geräte und Aggregate einschl. Einführen
der Kabel
Ausblasen von Rohrleitungen, wenn Frostgefahr
besteht und eine restlose natürliche Entleerung nicht
gewährleistet ist.
· Verfugen der Einrichtungsgegenstände zur Wand bzw.
zum Fußboden mit dauerelastischem Material.
· Anschlussmaterial für die Verbindung der
Einrichtungsgegenstände mit den Rohrleitungen, wie
Verlängerungen, Gummi-H-Nippel etc.
· Prüfung, Spülung und Inbetriebnahme der kompletten
Trinkwasseranlage nach TrinkwV, DIN 2000, AVB
WasserV und DIN 1988 Technische Ausführung, Einrichtungen, Geräte u. Anlagenteile

Allgemein

Es dürfen nur die im Leistungsverzeichnis genannten Geräte
und Anlagenteile eingebaut werden.
Jede Abweichung hiervon ist - unter Angabe der LVPosition,
des Fabrikates u. der Produktbeschreibung - auf
einem schriftlichen Nebenangebot als
Alternativausführung anzubieten.
Die Ausführung bedarf der schriftlichen Genehmigung
durch den Auftraggeber.
Bei der Auswahl von anzubietenden Pumpen, Kompressoren,
Motoren, Geräten usw. ist grundsätzlich darauf zu achten, dass
nur geräuscharme Aggregate eingebaut werden dürfen.
Die Umwälzpumpen sollen im Bereich ihres günstigen
Wirkungsgrades laufen. Im Zweifelsfalle ist dies vom
Auftragnehmer kostenlos am ungünstigsten Stromkreis
nachzuweisen.

Abflussleitungen

Für die Verlegung von Abflussleitungen ist die DIN 1986
maßgebend.
Falls Abflussrohre vor der Wand verlegt werden, ist ein Abstand
von 4 cm vom Putz bzw. 6 cm vom rohen Mauerwerk
einzuhalten.
Die Verbindung verschiedener Rohrmaterialien hat mit
entsprechenden Übergangsstücken zu erfolgen.
Unter der Decke aufgehängte Abflussleitungen sind durch
Pendel-rohrschellen mit geräuschdämmender Einlage zu
befestigen. Bandeisenschlaufen sind nicht gestattet. Alle
Befestigungen wie Schellen, Pendel usw. sind nur in verzinkter
Ausführung zulässig.

Wasser-u. Gasleitungen

Die technischen Bestimmungen für den Bau und Betrieb von
Trinkwasserleitungen nach DIN 1988 sowie die DVGW sind bei
der Ausführung einzuhalten. Die Wassergeschwindigkeit in den
Rohrleitungen ist so zu wählen, dass Geräuschbelästigung
angrenzender Räume vermieden wird.

Im Kellergeschoss sowie innerhalb der
Hauptverteilungsleitungen dürfen nur Bögen verwendet werden.
Alle offenen Leitungen sind ständig gegen Verschmutzungen
und Verstopfungen zu sichern. Fertiggestellte, aber noch nicht
angeschlossene Innenleitungen sind mit Gewindestopfen,
Gewindekappen oder Blind-flanschen dicht zu verschließen.
Das Schließen eines Hahnes, Ventiles oder Schiebers genügt
nicht.

Wärmedämmung von Rohrleitungen u. Anlagenteile

Entsprechend den unterschiedlichen Betriebsbedingungen sind
die Isolierstärken bei den einzelnen Anlageteilen für die
Rohrleitungen zu berücksichtigen. Es ist die Energie-Einspar-
Verordnung EnEV(Wärmeverteilungsanlagen) zu
berücksichtigen.
Gemäß den vorgegebenen Isolierstärken ist bei der Montage
der Rohrleitungen ein genügend großer Abstand zu belassen.
Leitungen sind so zu verlegen, dass sie grundsätzlich einzeln
isoliert werden können, alle Abstände nach der fertigen
Isolierung untereinander gleich groß sind und die Unterkante
aller isolierten Rohrleitungen eine Höhe hat.
Wand- und Deckendurchführungen/ Brandschutz
Rohrdurchführungen durch Beton und Mauerwerk sind
grundsätzlich im Schutzrohr oder mit Dämmschalen in der
entsprechenden Qualität der Bauteile in F30 oder F90
auszuführen.

Das gilt auch für unter Putz verlegte Rohrleitungen im Bereich
der Deckendurchbrüche.
Der umlaufende Spalt zwischen Medienrohr und Schutzrohr mit
Mineralwolle durchgängig auszustopfen.
Bei F90-Wänden und -Decken sind als Ummantelung für die
Rohrleitungen im Bereich der Durchführung mineralische
Erzeugnisse mit einer Schmelztemperatur >1.000 °C und
speziell zugelassene Systeme zu verwenden.
Die entsprechende Eignung der eingesetzten Abschottung ist
nachzuweisen.
Die zu verwendenden Anlagenteile, Materialien u. Fabrikate
sind nachfolgend in der Funktionalausschreibung beschrieben.
Die Beschreibungen enthalten die wesentlichen Merkmale und
Forderungen.

Heizungstechnik (TGA-Heizung)

Das Gebäude wird an die Fernwärme der Fernwärme Niederrhein
durch eine bauseits gelieferte Kompaktstation angeschlossen.

Die sicherheitstechnische Ausrüstung nach DIN 4751 und
eine geregelte Umwälzpumpe sind in der Übergabestation
enthalten.
Vom Auftragnehmer ist die Kompaktstation in Abstimmung mit
der Fernwärme Niederrhein über Verschraubungen absperrbar
anzuschließen.
Im Rücklauf ist ein SpiroTrap Schlammabscheider einzubauen.

Rohrleitungen, Armaturen, Wärmedämmung u. Zubehör
Rohrleitungen aus nichtrostendem Stahl (Geberit, Mapress, Viega Temponox) für Heizungsleitungen, Werkstoff-Nr. 1.4301 nach DIN 17 455, Verbindung mit Pressfittingen, mit SC Contur und DVGW-zertifizierter Prüfsicherheit bei unverpressten Fittings, EPDM-Dichtelement,
unlösbar, Rohr und Fitting im Systemverbund inkl. Systemzulassung, bis einschl. DN 50 einschließlich Form- und Verbindungsstücke liefern und verlegen

Wärmedämmung Strang und Kellerleitung 100% (Rockwool, RS 800)
Rohrschalen aus Mineralfaser (Lamellenmatten, einseitig mit Alufolie versehen, Rockwool-RS800), nicht brennbar nach DIN 4102, Rechenwert der Dämmschicht bezogen auf eine Wärmeleitzahl mind. 0,035 W/m K gemäß VDI 2055, liefern und in den vorgeschriebenen Stärken diffusionsdicht verlegen. Bögen, Versprünge, T-Stücke und sonstige Formstücke sind mit sauberem Abschluss auszuführen, die Kosten hierfür sind im Einheitspreis zu berücksichtigen. Im sichtbaren Bereich mit PVC-Oberflächenschutz.

Wärmedämmung Etage (Missel Kompakt Dämmhülse KDH 035)
exzentrische Dämmung 25 mm für Heizungsrohrleitungen im Fußbodenaufbau gegen erdreichberührte, außenluftberührte und unbeheizte Bauteile sowie 9 mm Dämmung zwischen beheizten Räumen eines und verschiedener Nutzer.
Wärmedämmung an Rohrleitungen mit Schaumstoff aus Polyethylen-Schaumstoff mit geschlossenzelliger Materialstruktur und einer strapazierbaren Folienummantelung.
Farbe der Folie: Blau
Fabrikat: Missel Kompakt Dämmhülse KDH 035

### Bereich 03 Schmutzwasserinstallationen

#### Abschnitt 03.01 Schmutzwasserleitungen und Zubehör

**Ausführungsbeschreibung 1 Geberit Silent-Pro**
*Geberit Silent-Pro für Strang- und Sammelleitungen*
Geberit Silent-Pro hochschallgedämmtes
Entwässerungssystem zum Stecken, mit geprüften
Schallwerten (LAFmax,n) von 17 dB(A) bis 27 dB(A),
abhängig von der Bauaufgabe, entsprechend der DIN 4109
im diagonal darunterliegenden Raum.

Für Entwässerungsanlagen von Gebäuden nach DIN EN 12056
in Verbindung mit DIN 1986-100. Geberit Silent-Pro
Rohre und Formstücke sind für die Anwendung innerhalb
von Gebäuden (Anwendungskennzeichen B- Building) in
Anlehnung an DIN EN 1451 - 1 geprüft und zugelassen.
(Zulassung Nr. Z-42.1-542)

Glattwandige Geberit Silent-Pro Rohre DN 50 bis DN 150
mit Muffen und werkseitig vormontierter Lippendichtung
aus EPDM bestehen aus einem mineralgefüllten PP-MX
Rohr.

Die Geberit Silent-Pro Formstücke DN 50 bis DN 150 mit
Muffen und werkseitig vormontierter Lippendichtung aus
EPDM bestehen aus mineralgefüllten PP-MX mit
innenliegenden Rippen an der Muffe zur leichteren
Verarbeitung, mit visueller Einstecktiefenkontrolle,
sowie Markierungen für einfache Montageausrichtung. Das
Silent-Pro System verfügt über ein umfangreiches
Formteilsortiment mit zahlreichen Sonderformteilen.

Die auf die Rohrdimension abgestimmten
Systemrohrschellen mit vormontierten Abstandshaltern
und Schalldämmeinlage für die Gleit- und
Festpunktbefestigung von Rohren sind bei der Ausführung zu
berücksichtigen.

Weitere Anwendungsbereiche:
- Zur Verwendung in öl- oder fettbeständigen
Abwasserinstallationen in Verbindung mit der Geberit
Lippendichtung NBR
- zur Verwendung von innenliegenden
Regenwasserleitungen bei Freispiegelentwässerungen in
Verbindung mit der Geberit Haltekralle
- Zur Verwendung von Druckleitungen von
Abwasserhebeanlagen für fäkalienfreies Abwasser nach
DIN EN 12050-2 (DN 50) in Verbindung mit der Geberit
Haltekralle
- Zur Verwendung von Druckleitungen von
Abwasserhebeanlagen zur begrenzten Verwendung nach DIN
EN 12050-3 (DN 50) in Verbindung mit der Geberit
Haltekralle
- Zur Verwendung in öl- oder fettbeständigen
Abwasserinstallationen in Verbindung mit der
Geberit Lippendichtung NBR

Hinweis:
Detaillierte Anwendungsgrenzen sind den technischen
Unterlagen zu entnehmen oder bei Geberit zu erfragen.

Werkstoff: Polypropylen-Copolymer (PP-MX),
mineralverstärkt, halogenfrei Längenausdehnung: 0,08
mm/m*K Temperaturbeständig: kurzzeitig 100°C
Baustoffklasse: DIN 4102-1-B2, normal entflammbar,
nicht brennend abtropfend, Klasse E nach DIN EN
13501-1, normal entflammbar, nicht brennend abtropfend
Ringsteifigkeit: 4 kN/m²

Für die Verlegung mit Brandschutzanforderungen stehen
folgende Möglichkeiten zur Verfügung: Rohrabschottung
(Decke/Wand):
- Geberit Rohrschott90 Plus EN, R30 bis R90 gemäß aBG
Z-19.53-2236

Installationsschacht inkl. Sonderdecken:
- Geberit Quattro I30 gemäß aBG Z-19.30-2206
- Geberit Quattro I90 gemäß aBG Z-19.30-2207
Installationswände:
- Geberit Quattro F30 gemäß abP P-MPA-E-02-050
- Geberit Quattro F90 gemäß abP P-MPA-E-02-049

Zu vorgenannten Rohrabschottung sind folgende
Nullabstände zu Geberit Versorgungssystemen
(Decke/Wand) zugelassen:
- Geberit FlowFit/PushFit/Mepla gemäß abP P-MPA-
E-00-063
- Geberit Mapress gemäß abP P-BWU03-I 17.6.5
- Rockwool mit Conlit 150 U gemäß abP P-3725/4130-MPA
BS
Absperrvorrichtung für Lüftungsleitungen nach DIN
18017-3:
- Bartholomäus GEBA AVR gemäß abZ Z-41.3-686 DN 80 bis
DN 200
- Wildeboer TS 18 gemäß abZ Z-41.3-556 DN 80 bis DN 200
- Helios ELS-D gemäß abZ Z-41.3-368 DN 100 bis DN 200
Die Absperrvorrichtung für Lüftungsleitungen ist in
diesem Fall immer unterhalb der Decke, aufgesetzt,
anzuordnen.

Die Vorgaben der jeweiligen Anwendbarkeitsnachweise
(abP, abZ, aBG) sind in jedem Fall für die detaillierte
Planung zu berücksichtigen.

Weitere Anwendungen zu den umfangreichen Geberit
Brandschutzlösungen sind dem separaten
Leistungsverzeichnis „Geberit Brandschutzlösungen zu
entnehmen.

Verlegung nach Herstellerrichtlinien unter Einhaltung
der DIN EN 12056 und DIN 1986-100.

Für das ausgeschriebene Produkt liegt eine
Haftungsübernahmevereinbarung zwischen dem Hersteller
und dem ZVSHK bzw. dem BTGA vor.

Fabrikat: Geberit
Typ: Silent-Pro

Das Entwässerungssystem ist gemäß DIN 4109 gegen
Körperschallübertragung vom Baukörper zu trennen.

Die Verarbeitung und Verlegung sind nach den
herstellerspezifischen Vorschriften, sowie unter
Einhaltung einschlägiger Normen durchzuführen.

inkl. aller Befestigungsmaterialien

**03.01.0010 Silent-Pro Rohr mit Muffe DN50**
*** Bedarfsposition ohne GB
Silent-Pro Rohr mit Muffe
Geberit Silent-Pro Rohr mit Muffe

Verwendungszwecke
- Zum Ableiten von Abwasser innerhalb von Gebäuden
- Für Gebäude mit erhöhten Schallschutzanforderungen
- Für Druckleitungen von Abwasserhebeanlagen nach EN
12050-2 und EN 12050-3 ausschließlich die Dimension
DN 50 verwenden

Eigenschaften
- Hochschalldämmend

Technische Eigenschaften
- Farbe: schwarz matt
- Werkstoff: PP-MX
- Nettogewicht: 0,167 kg
- Länge: 150 mm
- Innendurchmesser: 44 mm
- DN / Nennweite: 50
- Wanddicke: 3 mm
- Wärmeausdehnung: 0.08 mm/(m·K)

Fabrikat:  Geberit
Typ:  Silent-Pro DN50
liefern und montieren
Menge: 1,000 lfm

**03.01.0020 Silent-Pro Rohr mit Muffe DN70**
*** Bedarfsposition ohne GB
Leistung wie zuvor beschrieben, jedoch

DN 70
liefern und montieren
Menge: 1,000 lfm

**03.01.0030 Silent-Pro Rohr mit Muffe DN100**
Leistung wie zuvor beschrieben, jedoch

DN 100
liefern und montieren
Menge: 106,000 lfm

**03.01.0040 Silent-Pro Rohr mit Muffe DN125**
Leistung wie zuvor beschrieben, jedoch

DN 125
liefern und montieren
Menge: 40,000 lfm

**03.01.0050 Silent-Pro Bogen DN50**
*** Bedarfsposition ohne GB
Silent-Pro Bogen DN50
in allen Winkelgraden
DN / Nennweite: 50

liefern und montieren
Menge: 1,000 Stk

**03.01.0060 Silent-Pro Bogen DN70**
*** Bedarfsposition ohne GB
Leistung wie zuvor beschrieben, jedoch

DN70

liefern und montieren
Menge: 1,000 Stk

**03.01.0070 Silent-Pro Bogen DN100**
Leistung wie zuvor beschrieben, jedoch

DN 100
liefern und montieren
Menge: 61,000 Stk

**03.01.0080 Silent-Pro Bogen DN125**
Leistung wie zuvor beschrieben, jedoch

DN 125

liefern und montieren
Menge: 22,000 Stk

**03.01.0090 Silent-Pro Bogenabzweig DN100**
Silent-Pro Bogenabzweig DN100
in allen Ausführungen

DN 100

liefern und montieren
Menge: 11,000 Stk

**03.01.0100 Silent-Pro Bogenabzweig DN125**
Silent-Pro Bogenabzweig DN125
in allen Ausführungen

DN 125

liefern und montieren
Menge: 8,000 Stk

**03.01.0110 Silent-Pro Bogenabzweig 2-fach DN100**
Silent-Pro Bogenabzweig DN100
in allen Ausführungen

DN 100

liefern und montieren
Menge: 12,000 Stk

**03.01.0120 Silent-Pro Bogenabzweig 2-fach DN125**
Silent-Pro Bogenabzweig DN125
in allen Ausführungen

DN 125

liefern und montieren
Menge: 1,000 Stk

**03.01.0130 Silent-Pro Eckabzweig DN100**
*** Bedarfsposition ohne GB
Silent-Pro Bogenabzweig DN100
in allen Ausführungen

DN 100

liefern und montieren
Menge: 1,000 Stk

**03.01.0140 Silent-Pro Reinigungsstück DN 100 mit ovaler Serviceöffnung d110mm**
Silent-Pro Reinigungsstück 90Gr mit ovaler Serviceöffnung d110mm

Verwendungszwecke
- Zum Ableiten von Abwasser innerhalb von Gebäuden
- Für Gebäude mit erhöhten Schallschutzanforderungen
- Für vertikale Montage
- Für horizontale Montage

Eigenschaften
- Hochschalldämmend
- Öffnung oval

Technische Eigenschaften
- Farbe: schwarz matt
- Werkstoff: PP-MX
- Nettogewicht: 4,953 kg
- Höhe: 403 mm
- Schenkellänge / L-Maß: 200 mm
- DN / Nennweite: 100
- Winkel: 90 °
- Wärmeausdehnung: 0.08 mm/(m·K)
- Ausladung: 120 mm

zusätzlicher Lieferumfang
- Verschlussdeckel Grauguss, schwarz tauchlackiert
- Doppelsteckmuffe aus PP, mit Lippendichtungen

Fabrikat:  Geberit
Typ:  Silent-Pro
liefern und montieren
Menge: 10,000 Stk

**03.01.0150 gebavent-Flachdachhaube FDS 100/450**
Flachdachhaube FDS 100/450 zweiteilig, zur Schmutzwasserentlüftung

Bestehend aus:
Dachhaubenkopf aus Stahlblech mit
Spezial-Aluminium-Zinkbeschichtung,
außen und innen pulverbeschichtet mit
Regenhaube zur Abdeckung von
Dachdichtungsbahn und Spannband.
Standrohr: doppelwandig mit
eingeschlossener EPS-Isolierung und
Flansch mit Mörteleinfüllöffnung.
Rohranschlusslänge: unter Flansch 300 mm
zum direkten Anschluss von HT-Rohr und
SML-Rohr.
Material: außen Stahlblech mit Spezial-
Aluminium-Zinkbeschichtung, innen
Kunststoffrohr (HT).
Qualitätsmerkmale: korrosions- und UV-
beständig.
Taupunkt-Prüfung: FIW, München
Befestigung: ausschließlich vom Dach
Farbe: grau (RAL 7042)
Standrohrlänge: 450 mm
Hersteller: Bartholomäus
Typ:  FDS 100/450

Liefern und montieren
Menge: 2,000 Stk

**03.01.0160 gebavent-Flachdachhaube FDS 125/450**
Flachdachhaube FDS 100/450 zweiteilig, zur Schmutzwasserentlüftung

Bestehend aus:
Dachhaubenkopf aus Stahlblech mit
Spezial-Aluminium-Zinkbeschichtung,
außen und innen pulverbeschichtet mit
Regenhaube zur Abdeckung von
Dachdichtungsbahn und Spannband.
Standrohr: doppelwandig mit
eingeschlossener EPS-Isolierung und
Flansch mit Mörteleinfüllöffnung.
Rohranschlusslänge: unter Flansch 300 mm
zum direkten Anschluss von HT-Rohr und
SML-Rohr.
Material: außen Stahlblech mit Spezial-
Aluminium-Zinkbeschichtung, innen
Kunststoffrohr (HT).
Qualitätsmerkmale: korrosions- und UV-
beständig.
Taupunkt-Prüfung: FIW, München
Befestigung: ausschließlich vom Dach
Farbe: grau (RAL 7042)
Standrohrlänge: 450 mm
Hersteller: Bartholomäus
Typ:  FDS 100/450

Liefern und montieren
Menge: 5,000 Stk

**Ausführungsbeschreibung 3 Abflussrohr aus PP**
*Abflussrohr aus PP zum Anschluss der Sanitärobjekte z.B. in Vorwänden*
Geberit Silent-PP schalloptimiertes
Abwasserstecksystem mit geprüften Schallwerten
(LAFmax,n) von 20 dB(A) bis 30 dB(A), abhängig der
Bauaufgabe, entsprechend der DIN 4109 im diagonal
darunterliegendem Raum.
Für Entwässerungsanlagen von Gebäuden nach DIN EN
12056 in Verbindung mit DIN 1986 - 100. Silent-PP Rohre
und Formstücke sind innerhalb von Gebäuden und
erdverlegt innerhalb der Gebäudestruktur
(Anwendungskennzeichen BD - Building / Drainage) in
Anlehnung an DIN EN 1451 - 1 geprüft und zugelassen.
(Zulassung Nr. Z-42.1-432)
Die Silent-PP Rohre DN 30 bis DN 150 mit angeformten
Muffen und werkseitig vormontierter Lippendichtung aus
EPDM bestehen aus einem schalloptimierten
3-Schicht-Rohr.
Die Silent-PP Formstücke DN 30 bis DN 150 mit
angeformten Muffen und werkseitig vormontierter
Lippendichtung aus EPDM bestehen aus PP, mit
angeformten Rippen an der Muffe, mit visueller
Einstecktiefenkontrolle, sowie Markierung für einfache
Montageausrichtung.
Verlegung nach Herstellerrichtlinien unter Einhaltung
der DIN EN 12056 und DIN 1986-100.
Werkstoff: Polypropylen-Copolymer, mineralverstärkt,
halogenfrei
Längenausdehnung: 0,08 mm (m * K)
Temperaturbeständig: bis 90°C, kurzzeitig 100°C
Baustoffklasse: DIN 4102-B2, normal entflammbar, nicht
brennend abtropfend, Klasse E nach DIN EN 13501-1
Ringsteifigkeit: 4 KN/m² UV Beständigkeit: Lagerung im
Freien bis zu 2 Jahre Das Silent-PP Rohr ist innen
weiß, zur besseren Inspezierbarkeit bei einer
Kanalfernsehuntersuchung.
Verlegung nach Herstellerrichtlinien unter Einhaltung
der DIN EN 12056 und DIN 1986-100.
Für das ausgeschriebene Produkt liegt eine
Haftungsübernahmevereinbarung zwischen dem
Hersteller und dem ZVSHK bzw. dem BTGA vor.

Fabrikat:  Geberit
Typ :  Silent-PP

Das Abwassersystem ist gemäß DIN 4109 gegen
Körperschallübertragung vom Baukörper zu trennen.

inkl. aller Befestigungsmaterialien

**03.01.0170 Abflussrohr DN 50 nach DIN 8078 aus PP, heißwasserbeständig**
Leistung wie zuletzt in vollem Wortlaut beschrieben,

jedoch Nennweite DN 50

liefern und montieren
Menge: 81,000 lfm

**03.01.0180 Abflussrohr DN 70 nach DIN 8078 aus PP, heißwasserbeständig**
Leistung wie zuletzt in vollem Wortlaut beschrieben,

jedoch Nennweite DN 70

liefern und montieren
Menge: 12,000 lfm

**03.01.0190 Abflussrohr DN 100 nach DIN 8078 aus PP, heißwasserbeständig**
Leistung wie zuletzt in vollem Wortlaut beschrieben,

jedoch Nennweite DN 100

liefern und montieren
Menge: 43,000 lfm

**03.01.0200 Bogen DN 50, alle Gradzahlen, aus PP, heißwasserbeständig**
Formstücke als Zulage Bogen DN 50, alle Gradzahlen
aus Polypropylen heißwasserbeständig, lichtstabilisiert,
dauerhaft schwerentflammbar nach DIN 4102.

Nennweite DN 50

liefern und montieren
Menge: 151,000 Stk

**03.01.0210 Bogen DN 70, alle Gradzahlen, aus PP, heißwasserbeständig**
Leistung wie zuletzt in vollem Wortlaut beschrieben,

jedoch Nennweite DN 70

liefern und montieren
Menge: 4,000 Stk

**03.01.0220 Bogen DN 100, alle Gradzahlen, aus PP, heißwasserbeständig**
Leistung wie zuletzt in vollem Wortlaut beschrieben,

jedoch Nennweite DN 100

liefern und montieren
Menge: 39,000 Stk

**03.01.0230 Abzweig DN 50, alle Gradzahlen, aus PP, heißwasserbeständig**
*** Bedarfsposition ohne GB
Formstücke als Zulage Abzweig DN 50, alle Gradzahlen
aus Polypropylen heißwasserbeständig, lichtstabilisiert,
dauerhaft schwerentflammbar nach DIN 4102.

Nennweite DN 50

liefern und montieren
Menge: 1,000 Stk

**03.01.0240 Abzweig DN 70, alle Gradzahlen, aus PP, heißwasserbeständig**
Leistung wie zuletzt in vollem Wortlaut beschrieben,

jedoch Nennweite DN 70

liefern und montieren
Menge: 10,000 Stk

**03.01.0250 Abzweig DN 100, alle Gradzahlen, aus PP, heißwasserbeständig**
Leistung wie zuletzt in vollem Wortlaut beschrieben,

jedoch Nennweite DN 100

liefern und montieren
Menge: 17,000 Stk

**03.01.0260 Abzweig DN 125, alle Gradzahlen, aus PP, heißwasserbeständig**
Leistung wie zuletzt in vollem Wortlaut beschrieben,

jedoch Nennweite DN 125

liefern und montieren
Menge: 6,000 Stk

**03.01.0270 Übergangsstück größte NW DN 70, aus PP, heißwasserbeständig**
Formstücke als Zulage Übergang DN 70, aus Polypropylen heißwasserbeständig, lichtstabilisiert,
dauerhaft schwerentflammbar nach DIN 4102.

In allen Ausführungen

Nennweite DN 70

liefern und montieren
Menge: 4,000 Stk

**03.01.0280 Übergangsstück größte NW DN 100, aus PP, heißwasserbeständig**
Leistung wie zuletzt in vollem Wortlaut beschrieben,

jedoch Nennweite DN 100

liefern und montieren
Menge: 39,000 Stk

**03.01.0290 Übergangsstück größte NW DN 125, aus PP, heißwasserbeständig**
Leistung wie zuletzt in vollem Wortlaut beschrieben,

jedoch Nennweite DN 125

liefern und montieren
Menge: 5,000 Stk

#### Abschnitt 03.02 Unterflur-Hebeanlage und Zubehör

**03.02.0010 Pumpstation Aquapump XL Duo, GTF 1200-S1**
Pumpstation Aquapump XL Duo, GTF 1200-S1, Tauchglocke
Die Pumpstation ist mit einer oder zwei überflutbaren Pumpen sowie einem Rückflussverhinderer ausgestattet. Der Sammelbehälter aus dauerhaft beständigem Kunststoff (PE) besitzt einen offenen Pumpenraum mit universalen Anschlussmöglichkeiten. Durch das modulare KESSEL-Baukastensystem stehen für den weiteren Aufbau verschiedene Technikschacht-Varianten als Zubehör zur Verfügung.

Ausführung
Hinweis Einbau: in Kombination mit Schachtmodul
Anlagenart: Doppelanlage
Absperreinrichtung: ohne Schieber
Durchgangsdichtung für Kabelleerrohr (DN): 100
Steighilfen: ja
Durchgangsdichtung für Entlüftungsleitung (DN): 100
Aufstellung: Nassaufstellung
Pumpensteuerung: Schaltgerät
Rückflussverhinderer: integriert
Druckabgang: waagrecht

Allgemeine Merkmale
Farbe: schwarz
Norm: EN 12050-2
Abwasserart: fäkalienfrei
Einbausituation: Einbau ins Erdreich
Auslieferungszustand: vormontiert zur bauseitigen Endmontage (Pumpen und Sensorik sind bauseits zu montieren sowie Schaltgerät ist anzuschließen)
Anlagen Typ: Duo

Abmessungen
Gewicht netto: 105 kg
Gewicht brutto: 123 kg
Grundwasserbeständigkeit ab Unterkante Bodenteil: 3000 mm
Länge: 1330 mm
Breite: 1240 mm
Höhe: 914 mm
Verpackungsmaß Länge: 1300 mm
Verpackungsmaß Breite: 1300 mm
Verpackungsmaß Höhe: 1050 mm

Behälter/Grundkörper
Druckabgang (DN): 32
Druckabgang (DA): 40 mm
Abstand Rohrmitte Auslauf zu Behälterboden: 780 mm
Abstand Rohrsohle Zulauf zu Behälterboden: 607 mm
Abstand Rohrmitte Zulauf zu Behälterboden: 687 mm
Abstand Rohrsohle Zulauf zu Behälteroberkante: 281 mm
Zulauf max. Anbohrung (DN): 150 mm
Zulauf Nennweite (DA): 160 mm
Zulauf Nennweite (DN): 150 mm
Zulauf Anzahl: 1
Lichte Weite Behälter (LW): 1000 mm
Nutzvolumen: 100 l

Fördereinrichtung
Pumpe: GTF 1200
Anzahl Pumpen: 2
Gewicht Pumpe: 10 kg
Anschlusstyp: codierter Stecker
Betriebsspannung: 230 V
Schutzklasse: I
Isolationsklasse: F
Cos phi - Leistungsfaktor: 0,98
Schutzart Pumpe: IP 68 (3m)
Temperaturüberwachung: integriert
Förderguttemperatur (dauerhaft) max.: 40 °C
Förderleistung max.: 15,5 m³/h
Förderhöhe max.: 9 m
Drehzahl: 2650 U/min
Leistung P1: 1,4 kW
Leistung P2: 0,84 kW
Betriebsart: S1
Typ Anschlussleitung Pumpe: H07RN-F 3G 1,0 mm²
Laufrad Typ: Freistromrad
Länge Netzanschlussleitung Pumpe: 10 m
Nennstrom: 6,2 A

Steuerung
Schaltgerät: Comfort
Alarmgeber: optischer Sonde
Instrument Niveauerfassung: Tauchglocke
Art Niveauerfassung: pneumatisch
Schutzart Schaltgerät: IP 54
Netzfrequenz: 50 Hz
Betriebsspannung: 230 V
Anschlusstyp: codierter Stecker
Länge Netzanschlussleitung Schaltgerät: 1,4 m
Potentialfreier Kontakt: optional
GSM-Schnittstelle: ja
USB-Schnittstelle: ja
Logbuchfunktion: ja
Mehrzeilige Displayanzeige: ja
Batteriepufferung: ja
Selbstdiagnosesystem (SDS): ja
Erforderliche Absicherung (Leitungsschutz): C 16 A

Hersteller: Kessel
Typ:  Aquapump XL Duo, GTF 1200-S1

liefern und montieren
Menge: 1,000 Stk

**03.02.0020 Schachtmodul LW 1000**
Schachtmodul LW 1000 Bodenplatte Zugang LW 800, 638-887 mm, Kl. K 3, WU
Das Schachtmodul für die Nass- oder Trockenaufstellung ist mit montierten Steighilfen nach DIN EN 13101 und BGR 177, allen erforderlichen Dichtungen und Verbindungskeilen sowie einem Konus mit teleskopischem Aufsatzstück ausgestattet. Die Zwischenstücke aus dauerhaft beständigem Kunststoff (PE) besitzen universale Anschlussmöglichkeiten. Durch das modulare KESSEL-Baukastensystem kann der Aufbau mit Zwischenstücken, Konus, Aufsatzstück und Abdeckung flexibel kombiniert werden.

Allgemeine Merkmale
Farbe: schwarz
Material: PE-HD
Norm: EN 13598-2
Einbausituation: Einbau in die Bodenplatte
Auslieferungszustand: in Teilen zur bauseitigen Montage (Steighilfen sind werksseitig vormontiert)
Zulassung: Z-42.1-527

Abmessungen
Gewicht netto: 92,25 kg
Gewicht brutto: 108,75 kg
Grundwasserbeständigkeit ab Unterkante Bodenteil: 3000 mm
Durchmesser: 960 mm
Einbautiefe: 638 - 887 mm
Art der Höhenverstellbarkeit: teleskopisches Aufsatzstück
Länge: 1200 mm
Breite: 1200 mm
Verpackungsmaß Länge: 1200 mm
Verpackungsmaß Breite: 1200 mm
Verpackungsmaß Höhe: 1400 mm

Behälter/Grundkörper
Zulauf max. Anbohrung (DN): 150 mm
Lichte Weite Behälter (LW): 1000 mm
Lichte Weite Einstieg (LW): 800 mm

Abdeckungsmerkmale
Abdeckungsart: Abdeckplatte rund
Abdeckung Material: Edelstahl
Abdeckung Höhe: 19 mm
Oberfläche: rutschhemmend
Verriegelung: verschraubt
Belastungsklasse: K 3 (EN 1253-1)
Dichtheit: tagwasserdicht

Hersteller: Kessel
Typ:  Schatmodul LW 1000

liefern und montieren
Menge: 1,000 Stk

**03.02.0030 Dichtset Kabelleerrohr 230V**
Dichtset Kabelleerrohr 230V zur schachtseitigen Abdichtung
Bestehend aus Hülsrohr/Aufnahmerohr, Inklusive Dichteinsatz DN100 zur Durchführung und Abdichtung von Durchdringungen aller benötigten Kabel für Kessel Systemlösungen mit Netzspannung in 230V.

Technische Daten “Hülsrohr”
- Abmessung: D110mm x 760mm
- Einsatz schachtseitig in Kessel Rohrdurchführung DN100
- Weitere Anschlussmöglichkeit von starren bzw. flexiblen Mantelrohren in DN 110
- Zur Aufnahme von Kessel Dichteinsatz D100 Technische Daten Dichteinsatz
- Abmessung: D100 (für 99-104mm), L= 65mm - 7 Kabelöffnungen: 4x Ø7mm, 1 x Ø8mm, 2x Ø10mm
- Nicht genutzte Öffnungen mit Blindstopfen verschlossen
- Dichtheit bis 0,5 bar Wasserdruck

Abmessungen
Gewicht netto: 3,7 kg
Gewicht brutto: 3,7 kg
Verpackungsmaß Länge: 950 mm
Verpackungsmaß Breite: 265 mm
Verpackungsmaß Höhe: 2 mm

Hersteller: Kessel
Typ:  Dichtset Kabelleerrohr 230V

liefern und montieren
Menge: 1,000 Stk

**03.02.0040 Einweisung und Inbetriebnahme Aquapump XL Duo**
Einweisung und Inbetriebnahme Aquapump XL Duo

Leistungsumfang:
- Überprüfung gemäß Inspektionskarte
- Hinweisung Funktionalität der Anlage
- Erläuterung der monatlichen Überprüfung durch den Betreiber
- Hinweis auf Wartungspflicht für den Betreiber
- Optional Wartungsvertrag mit dem Bauherrn abschließen (die regelmäßige Wartung ist Voraussetzung für die Gewährleistung und den Versicherungsschutz)
- Anlage wird in einem betriebssicheren Zustand übergeben

Hausseitige Voraussetzungen:
- Ansprechpartner muss mit vor Ort sein
- Zugänglichkeit zur Anlage und Schaltgerät
- Schalt-/Warngerät ist an der Wand befestigt
- Elektrokomponenten und Niveaugeber sind an der Anlage montiert und am Schaltgerät angeschlossen
- Pumpen müssen eingehängt sein
- Schlauchanschluss muss vorhanden sein
- Abwasserabfluss ist angeschlossen
- Elektrische Komponenten und Kleinteile müssen vollständig auf der Baustelle vorhanden sein
- Pumpenraum muss sich im gereinigten Zustand befinden
- Zulaufleitungen müssen gespült sein
- Lüftungsleitung der Hebeanlage ist angeschlossen
- Druckleitung vollständig installiert

Schachtanlagen:
- Beim Service-Einsatz an Schachtanlagen ist lt. BGV C5 § 34, BGR 236 eine Freimessung von Kanalgasen sowie der Einsatz einer Absturzsicherung
sowie ein zusätzlicher Sicherungsposten aus Sicherheitsgründen erforderlich.
- Der Sicherungsposten ist vom  Auftraggeber zu stellen und muss während der gesamten Inbetriebnahmedauer  anwesend sein.

Hinweis:
- Die Inbetriebnahmepauschale beinhaltet max. 2 Montagestunden vor Ort.
- Ein evtl. anfallender Mehraufwand wird nach Aufwand verrechnet.
- Der angegebene Preis ist ein Nettopreis und ist damit nicht rabattfähig.

Hebeanlagen müssen gemäß DIN EN 12056-4 regelmäßig durch einen Fachbetrieb gewartet werden.
Folgende Zeitabstände dürfen nicht überschritten werden:
- 1/4 Jahr bei Anlagen in gewerblichen Betrieben
- 1/2 Jahr bei Anlagen in Mehrfamilienhäusern
- 1 Jahr bei Anlagen in Einfamilienhäusern

Von der Beauftragung bis hin zur Ausführung der Dienstleistung ist mit einer Bearbeitungszeit von 10 Arbeitstagen zu rechnen
Preis inkl. An- und Abfahrt in Deutschland
Menge: 1,000 Stk

**03.02.0050 Einbau und Anschluss elektrischer Anlagenkomponenten**
Einbau und Anschluss elektrischer Anlagenkomponenten

Leistungsumfang:
- Elektrische Anlagenkomponenten im Schacht montieren
- Elektrische Leitungen durch das Leerrohr ziehen und am Schaltgerät anschließen
- Kleinmaterial
- An- und Abfahrt

Folgende hausseitige Voraussetzungen müssen immer bauseitig ausgeführt werden:
- Schachtmodule sind komplett fertig aufgebaut
- Anlage ist mit Schachtabdeckung auf endgültiges Endhöhenniveau eingebaut, DIN-konform verfüllt und verdichtet
- Druckleitung fertig angeschlossen
- Entlüftungsleitung komplett installiert
- Zugfähiges Kabelleerrohr in mind. DN 100 und max. 45 Grad Bögen am Schacht angeschlossen und stetig steigend bis zum Schaltgerät geführt
- Schaltgerät ist an der Wand montiert
- Zugdraht ist im Kabelleerrohr verlegt
- Elektrische Zuleitung zum Schaltgerät vorhanden
- Elektrische Anlagenkomponenten vollständig und funktionsfähig auf der Baustelle vorhanden
- Bei erforderlichen Kabellängen über 10 Meter ist die Entfernung vom Schacht zum Schaltgerät (benötigte Kabellänge) bei Bestellung unbedingt anzugeben.

Schachtanlagen:
Beim Service-Einsatz an Schachtanlagen ist lt. BGV C5 § 34, BGR 236 eine Freimessung von Kanalgasen sowie der Einsatz einer Absturzsicherung
sowie ein zusätzlicher Sicherungsposten aus Sicherheitsgründen erforderlich.
Der Sicherungsposten ist vom  Auftraggeber zu stellen (muss während der gesamten Arbeitszeit  anwesend sein).

Ergänzende Hinweise:
- Die Pauschale beinhaltet max. 4 Montagestunden vor Ort. Ein evtl. anfallender Mehraufwand wird nach Aufwand verrechnet.
- Eventuell notwendige Kabelverlängerungen werden gemäß aktuell gültiger Listenpreise verrechnet
- Der angegebene Preis ist ein Nettopreis und ist damit nicht rabattfähig.
- Preis gilt nur in Verbindung mit Beauftragung einer Inbetriebnahme

Von der Beauftragung bis hin zur Ausführung der Dienstleistung ist mit einer Bearbeitungszeit von 10 Arbeitstagen zu rechnen.
Preis inkl. An- und Abfahrt in Deutschland
Menge: 1,000 Stk

**03.02.0060 Rohr PE100 SDR11 PN16 d=90**
Rohr PE100 S5 d90
Material: PE100, Polyethylen HD
Farbe: RAL 9011 - graphit schwarz UV-beständig
Abmessung nach DIN 8074/75
5 Meter Lieferlänge, mit glatten Enden
DIBT Zulassung Z-40.23-406

d-Außendurchmesser
e-Wanddicke
Maße in mm
d= 90 PN16 SDR 11
e= 8,2

Inkl. Befestigungen gemäß Herstellervorgaben

Hersteller: GF
Typ:  PE100 d=90

liefern und montieren
Menge: 16,000 lfm

**03.02.0070 Winkel 45° Gas/Wasser, d=90mm, PE100, SDR11, PN10/16**
Winkel 45° Gas/Wasser, d90mm, PE100, SDR11, PN10/16

Merkmale Reduktion:
- PE 100, SDR 11 (ISO S5), 10 bar Gas / 16 bar Wasser
- Geeignet für Rohr SDR 9 bis 11
- 4 mm Steckkontakt
- Beide Rohrseiten in einem Arbeitsgang schweißbar
- Glatte Schweißzone mit verdeckt liegender Heizwendel, die heizwendel sind geschützt und die Schweißzone kann einfach gereinigt werden, für ein optimales Schweißergebnis
- Wegbegrenzte Schweißindikatoren zum visuellen Nachweis des Schweißdrucks
- Dauerhaft geprägte Chargenkennzeichnung
- Schweißzeit wird automatisch durch Barcode an die Umgebungstemperatur angepasst

Beutel-Etikett:

Einzelverpackung im Folienbeutel mit detaillierten Informationen auf dem Beutel-Etikett: Produktions-Losnummer, EAN-Code, Traceability-Code, Schweiß-Code, Unitary Qr-Code, Tabelle für manuelle Schweißdaten, Normen und Zulassungen, Artikelbeschreibungen

Fitting-Etikett:

Informationen auf dem Fitting-Etikett: Strichcode Schweißung (zur vollautomatischen Schweißung mit Temperaturkompensation), Strichcode Traceability (zur Bauteilrückverfolgung), Schweißzeit, Spannung, Abkühlzeit, Dimension, SDR-Klasse
Zertifizierungen:
- Abnahmeprüfzeugnis nach EN 10204 - 3.1 mit Seriennummer online abrufbar
- DVGW-Zertifizierung

Maße:
d - Innendurchmesser
d1 - Außendurchmesser
L - Länge
d - 90 mm
d1 - 115 mm
L - 91 mm
L1 - 62 mm
z - 29 mm

Hersteller: GF
Typ:  PE100 Winkel 45°, d=90

liefern und montieren
Menge: 12,000 Stk

### Bereich 04 Trinkwasserinstallationen und Zubehör

#### Abschnitt 04.01 Trinkwasserleitungen

**04.01.0010 Edelstahlrohre 1.4521 in Stangen 15 x 1,0**
Rohrleitungen für Kalt- und Warmwasser in Trinkwasserinstallationen
nach DIN 1988 / EN 806,
aus nichtrostenden Cr-Mo-Ti Stahl,
mit handelsüblichen Biegegeräten
bis 28 mm biegbar,
Werkstoff-Nr. 1.4521, nach DIN EN 10088,
PRE-Wert: 24,1

Verbindung mit Sanpress Inox-Verbinder aus
Edelstahl (Molybdängehalt min. 2,2%),
mit SC-Contur und DVGW zertifizierter
Prüfsicherheit bei unverpresstem Verbinder
über den gesamten Prüfbereich von
22 hPa (22 mbar) bis 0,3 MPa (3 bar) trocken,
0,1 MPa (1 bar) bis 0,65 MPa (6,5 bar) nass,
Pressverbindung bis DN 50 mit doppelter
Presskontur (vor und hinter dem Dichtelement),
EPDM-Dichtelement,
unlösbar,
Rohr und Verbinder im Systemverbund
inklusive Systemzulassung,
mit DVGW-Baumusterprüfzertifikat

Brandschutz
Viega Rohrleitungssystem-Abschottung
R 30 - R 90, mit möglichen Nullabständen:
- aBG Z-19.53-2258
(Mischinstallation, Metall im Strang
und Kunststoff in der Etage),
- abP P-2400/003/15-MPA BS
(Deckendurchführungen),
- abP P-2401/399/21-MPA BS
(Wanddurchführungen)

Einschl. Rohrschellen mit innerer Vollgummieinlage, Festpunkte, zugel. Befestigungsmaterial einschl. der notwendigen Bohrungen, Überschieberohre für Wand- und Deckendurchführungen inkl. allen Zubehörs.

Sanpress-Rohr 1.4521
aus nichtrostendem Stahl,
PRE-Wert: 24,1,

Nennweite: 15 x 1,0 mm

Hersteller: Viega
Typ:  Sanpress Inox

liefern und montieren
Menge: 248,000 lfm

**04.01.0020 Edelstahlrohre 1.4521 in Stangen 18 x 1,0**
Leistung wie zuvor beschrieben, jedoch

Nennweite: 18 x 1,0 mm

liefern und montieren
Menge: 172,000 lfm

**04.01.0030 Edelstahlrohre 1.4521 in Stangen 22 x 1,2**
Leistung wie zuvor beschrieben, jedoch

Nennweite: 22 x 1,2 mm

liefern und montieren
Menge: 116,000 lfm

**04.01.0040 Edelstahlrohre 1.4521 in Stangen 28 x 1,2**
Leistung wie zuvor beschrieben, jedoch

Nennweite: 28 x 1,2 mm

liefern und montieren
Menge: 80,000 lfm

**04.01.0050 Edelstahlrohre 1.4521 in Stangen 35 x 1,5**
Leistung wie zuvor beschrieben, jedoch

Nennweite: 35 x 1,5 mm

liefern und montieren
Menge: 46,000 lfm

**04.01.0060 Edelstahlrohre 1.4521 in Stangen 42 x 1,5**
*** Bedarfsposition ohne GB
Leistung wie zuvor beschrieben, jedoch

Nennweite: 42 x 1,5 mm

liefern und montieren
Menge: 1,000 lfm

**04.01.0070 Edelstahlrohre 1.4521 in Stangen 54 x 1,5**
*** Bedarfsposition ohne GB
Leistung wie zuvor beschrieben, jedoch

Nennweite: 54 x 1,5 mm

liefern und montieren
Menge: 1,000 lfm

**04.01.0080 Sanpress Inox Bogen 15 mm**
Zulage für Formteile für zuvor beschriebene Rohrpositionen als Bogen aus Edelstahl, alle Gradzahlen, alle Handeslausführungen

Sanpress Inox-Bogen
in den erforderlichen Winkelgraden,
aus Edelstahl (Molybdänanteil min. 2,2%),
mit SC-Contur

Nennweite 15 mm

Hersteller: Viega
Typ:  Sanpress Inox

liefern und montieren
Menge: 52,000 Stk

**04.01.0090 Sanpress Inox Bogen 18 mm**
Leistung wie zuvor beschrieben, jedoch

Nennweite 18 mm

liefern und montieren
Menge: 17,000 Stk

**04.01.0100 Sanpress Inox Bogen 22 mm**
Leistung wie zuvor beschrieben, jedoch

Nennweite 22 mm

liefern und montieren
Menge: 52,000 Stk

**04.01.0110 Sanpress Inox Bogen 28 mm**
Leistung wie zuvor beschrieben, jedoch

Nennweite 28 mm

liefern und montieren
Menge: 22,000 Stk

**04.01.0120 Sanpress Inox Bogen 35 mm**
Leistung wie zuvor beschrieben, jedoch

Nennweite 35 mm

liefern und montieren
Menge: 15,000 Stk

**04.01.0130 Sanpress Inox Bogen 42 mm**
*** Bedarfsposition ohne GB
Leistung wie zuvor beschrieben, jedoch

Nennweite 42 mm

liefern und montieren
Menge: 1,000 Stk

**04.01.0140 Sanpress Inox Bogen 54 mm**
*** Bedarfsposition ohne GB
Leistung wie zuvor beschrieben, jedoch

Nennweite 54 mm

liefern und montieren
Menge: 1,000 Stk

**04.01.0150 Sanpress Inox-T-Stück 15 mm**
Zulage für Formteile für zuvor beschriebene Rohrpositionen als T-Stück aus Edelstahl, alle Handeslausführungen, größter Rohraußendurchmesser

Sanpress Inox-T-Stück
aus Edelstahl (Molybdänanteil min. 2,2%),
mit SC-Contur

Nennweite 15 mm

Hersteller: Viega
Typ:  Sanpress Inox

liefern und montieren
Menge: 22,000 Stk

**04.01.0160 Sanpress Inox-T-Stück 18 mm**
Leistung wie zuvor beschrieben, jedoch

Nennweite 18 mm

liefern und montieren
Menge: 13,000 Stk

**04.01.0170 Sanpress Inox-T-Stück 22 mm**
Leistung wie zuvor beschrieben, jedoch

Nennweite 22 mm

liefern und montieren
Menge: 12,000 Stk

**04.01.0180 Sanpress Inox-T-Stück 28 mm**
Leistung wie zuvor beschrieben, jedoch

Nennweite 28 mm

liefern und montieren
Menge: 23,000 Stk

**04.01.0190 Sanpress Inox-T-Stück 35 mm**
Leistung wie zuvor beschrieben, jedoch

Nennweite 35 mm

liefern und montieren
Menge: 10,000 Stk

**04.01.0200 Sanpress Inox-T-Stück 42 mm**
*** Bedarfsposition ohne GB
Leistung wie zuvor beschrieben, jedoch

Nennweite 42 mm

liefern und montieren
Menge: 1,000 Stk

**04.01.0210 Sanpress Inox-T-Stück 54 mm**
*** Bedarfsposition ohne GB
Leistung wie zuvor beschrieben, jedoch

Nennweite 54 mm

liefern und montieren
Menge: 1,000 Stk

**04.01.0220 Sanpress Inox-Reduzierstück 18 mm**
Zulage für Formteile für zuvor beschriebene Rohrpositionen als Reduzierstück aus Edelstahl, alle Handelsausführungen, größter Rohrdurchmesser

Sanpress Inox-Reduzierstück
aus Edelstahl (Molybdänanteil min. 2,2%),
mit SC-Contur

Nennweite 18 mm

Hersteller: Viega
Typ:  Sanpress Inox

liefern und montieren
Menge: 7,000 Stk

**04.01.0230 Sanpress Inox-Reduzierstück 22 mm**
Leistung wie zuvor beschrieben, jedoch

Nennweite 22 mm

liefern und montieren
Menge: 8,000 Stk

**04.01.0240 Sanpress Inox-Reduzierstück 28 mm**
Leistung wie zuvor beschrieben, jedoch

Nennweite 28 mm

liefern und montieren
Menge: 14,000 Stk

**04.01.0250 Sanpress Inox-Reduzierstück 35 mm**
Leistung wie zuvor beschrieben, jedoch

Nennweite 35 mm

liefern und montieren
Menge: 5,000 Stk

**04.01.0260 Sanpress Inox-Reduzierstück 42 mm**
*** Bedarfsposition ohne GB
Leistung wie zuvor beschrieben, jedoch

Nennweite 42 mm

liefern und montieren
Menge: 1,000 Stk

**04.01.0270 Sanpress Inox-Reduzierstück 54 mm**
*** Bedarfsposition ohne GB
Leistung wie zuvor beschrieben, jedoch

Nennweite 54 mm

liefern und montieren
Menge: 1,000 Stk

**04.01.0280 Sanpress Inox-Muffe 15 mm**
Zulage für Formteile für zuvor beschriebene Rohrpositionen als Muffe aus Edelstahl, alle Handelsausführungen

Sanpress Inox-Muffe
aus Edelstahl (Molybdänanteil min. 2,2%),
mit SC-Contur

Nennweite 15 mm

Hersteller: Viega
Typ:  Sanpress Inox

liefern und montieren
Menge: 30,000 Stk

**04.01.0290 Sanpress Inox-Muffe 18 mm**
Leistung wie zuvor beschrieben, jedoch

Nennweite 18 mm

liefern und montieren
Menge: 12,000 Stk

**04.01.0300 Sanpress Inox-Muffe 22 mm**
Leistung wie zuvor beschrieben, jedoch

Nennweite 22 mm

liefern und montieren
Menge: 4,000 Stk

**04.01.0310 Sanpress Inox-Muffe 28 mm**
Leistung wie zuvor beschrieben, jedoch

Nennweite 28 mm

liefern und montieren
Menge: 6,000 Stk

**04.01.0320 Sanpress Inox-Muffe 35 mm**
Leistung wie zuvor beschrieben, jedoch

Nennweite 35 mm

liefern und montieren
Menge: 4,000 Stk

**04.01.0330 Sanpress Inox-Muffe 42 mm**
*** Bedarfsposition ohne GB
Leistung wie zuvor beschrieben, jedoch

Nennweite 42 mm

liefern und montieren
Menge: 1,000 Stk

**04.01.0340 Sanpress Inox-Muffe 54 mm**
*** Bedarfsposition ohne GB
Leistung wie zuvor beschrieben, jedoch

Nennweite 54 mm

liefern und montieren
Menge: 1,000 Stk

**04.01.0350 Sanpress Inox-Übergangsstück aus Rotguss mit IG oder AG 15 mm**
Zulage für Formteile für zuvor beschriebene Rohrpositionen als Übergangsstück aus Rotguss, mit Innengewinde oder Außengewinde, alle Handelsausführungen

Sanpress Inox-Übergangsstück aus Rotguss
aus Edelstahl (Molybdänanteil min. 2,2%),
mit SC-Contur

Nennweite 15 mm

Hersteller: Viega
Typ:  Sanpress Inox

liefern und montieren
Menge: 36,000 Stk

**04.01.0360 Sanpress Inox-Übergangsstück aus Rotguss mit IG oder AG 18 mm**
Leistung wie zuvor beschrieben, jedoch

Nennweite 18 mm

liefern und montieren
Menge: 26,000 Stk

**04.01.0370 Sanpress Inox-Übergangsstück aus Rotguss mit IG oder AG 22 mm**
Leistung wie zuvor beschrieben, jedoch

Nennweite 22 mm

liefern und montieren
Menge: 30,000 Stk

**04.01.0380 Sanpress Inox-Übergangsstück aus Rotguss mit IG oder AG 28 mm**
Leistung wie zuvor beschrieben, jedoch

Nennweite 28 mm

liefern und montieren
Menge: 16,000 Stk

**04.01.0390 Sanpress Inox-Übergangsstück aus Rotguss mit IG oder AG 35 mm**
Leistung wie zuvor beschrieben, jedoch

Nennweite 35 mm

liefern und montieren
Menge: 8,000 Stk

**04.01.0400 Sanpress Inox-Übergangsstück aus Rotguss mit IG oder AG 42 mm**
*** Bedarfsposition ohne GB
Leistung wie zuvor beschrieben, jedoch

Nennweite 42 mm

liefern und montieren
Menge: 1,000 Stk

**04.01.0410 Sanpress Inox-Übergangsstück aus Rotguss mit IG oder AG 54 mm**
*** Bedarfsposition ohne GB
Leistung wie zuvor beschrieben, jedoch

Nennweite 54 mm

liefern und montieren
Menge: 1,000 Stk

**04.01.0420 Viega Sanpress LF Doppelwandscheibe 22 x Rp1/2 x 22**
Viega Sanpress LF Doppelwandscheibe
22 x Rp1/2 x 22, Rotguss

Sanpress LF-Doppelwandscheibe
mit SC-Contur
labs-frei (Einzelverpackung)
Rotguss oder Siliziumbronze
Pressanschlüsse, Rp-Gewinde
Ausstattung
Dichtelemente EPDM, Befestigungsflansch
d1: 22
Rp: 1/2
d2: 22

Hersteller: Viega
Typ:  Sanpress LF

liefern und montieren
Menge: 14,000 Stk

**04.01.0430 KEMPER KHS Venturi-Strömungsteiler-Gruppe IG DN25/20/20**
KEMPER KHS Venturi-Strömungsteiler-Gruppe -dynamisch-, zur AP-Montage, Durchgang IG, Figur 650 06, verhindert Stagnation in Ringleitungsinstallationen durch Zwangsdurchströmung bei nachgeschalteten Entnahmen, einsetzbar in Trinkwasser kalt (PWC) und Trinkwasser warm (PWH), Strömungsteiler nach dem Venturi-Prinzip, einschließlich dynamischer Kartusche, mit Nasszellenzu- und Nasszellenrückleitung, mediumberührte Metallteile aus entzinkungsfreiem und korrosionsbeständigem Rotguss, beständig gegen aggressives Wasser, Strömungsteiler-Durchgang mit Innengewinde, Nasszellenzuleitung mit Innengewinde, Nasszellenrückleitung mit Innengewinde, wartungsfrei, totraumfrei, inkl. VAV Vollstrom-Absperrventile mit Innengewinde, Figur 385 00, wartungsfreie EPDM-Spindelabdichtung, herausnehmbares Innenoberteil TOP-ENTRY, mit EPDM-Dichtungskörper und Rotguss-Schließkörper, inkl. Dämmschale aus geschlossenzelligem geschäumten Polyethylen, Ventil(e) mit DVGW-Zulassung, WRAS-Zulassung, nach DVGW-Arbeitsblatt W 570, nach UBA-Bewertungsgrundlage, bis DN 32 Schallschutzzulassung nach DIN EN ISO 3822 Klasse 1, Dämmschalen Baustoffklasse B1 nach DIN 4102, DIN EN 13828, ÜA-Reg.-Nr. R-15.2.3-21-17048, WIEN-ZERT, Druckstufe PN 16, max. Betriebstemperatur 90 °C

Strömungsteiler-Durchgang: Innengewinde, Nasszellenzuleitung und -rückleitung: Innengewinde

Durchgang DN 25
Abgänge DN 20

Hersteller: Kemper
Typ:  KHS 6500602500

liefern und montieren
Menge: 2,000 Stk

**04.01.0440 KEMPER Dämmschale für Strömungsteiler DN 25**
KEMPER Dämmschale für Strömungsteiler, Figur 471 20, einfache Montage durch Verschlussclipse oder mit handelsüblichen Klebern diffusionsdicht verschließbar, einteiliges Formteil aus geschlossenzelligem geschäumten Polyethylen, zur Einhaltung der Anforderung gemäß GEG 2023, Baustoffklasse B1 nach DIN 4102, CE-Kennzeichnung, min. Betriebstemperatur -40 °C, max. Betriebstemperatur 90 °C

KEMPER Dämmschale für Strömungsteiler

DN 25

Hersteller: Kemper
Typ:  KHS 4712002500

liefern und montieren
Menge: 2,000 Stk

**Ausführungsbeschreibung 2 Rohrleitungen aus Mehrschichtverbundrohr**
*Rohrleitungen aus Mehrschichtverbundrohr, Formteile und Zubehör*

**04.01.0450 Raxofix Mehrschichtverbundrohr 16 x 2,2 mm**
Rohrleitungen für Trinkwasser- und Heizungs-Installationen,
aus formstabilen grauen Mehrschichtverbundrohr
nach DIN EN ISO 21003-2,diffusionsdicht,

Verbindung mit Raxofix-Verbinder aus Siliziumbronze,
als druckverlustoptimiertes System, ohne O-Ring,
mit SC-Contur und DVGW zertifizierter
Prüfsicherheit bei unverpresstem Verbinder,
unlösbar, mit DVGW-Baumusterprüfzertifikat

Brandschutz
Viega Rohrleitungssystem-Abschottung
R 30 - R 90, mit möglichen Nullabständen:
- abP P-2400/003/15-MPA BS
(Deckendurchführungen),
- abP P-2401/399/21-MPA BS
(Wanddurchführungen),
- aBG Z-19.53-2258
(Mischinstallation, Metall im Strang
und Kunststoff in der Etage)

Nennweite 16 x 2,2 mm

Hersteller: Viega
Typ:  Raxofix

liefern und montieren
Menge: 200,000 lfm

**04.01.0460 Raxofix Mehrschichtverbundrohr 20 x 2,8 mm**
Leistung wie zuvor beschrieben, jedoch

Nennweite 20 x 2,8 mm

liefern und montieren
Menge: 180,000 lfm

**04.01.0470 Raxofix Bogen 16 mm**
*** Bedarfsposition ohne GB
Zulage für Formteile für zuvor beschriebene Rohrpositionen als Bogen, alle Gradzahlen, alle Handeslausführungen

Rohraußendurchmesser 16 mm

Hersteller: Viega
Typ:  Raxofix

liefern und montieren
Menge: 1,000 Stk

**04.01.0480 Raxofix Bogen 20 mm**
*** Bedarfsposition ohne GB
Leistung wie zuvor beschrieben, jedoch

Rohraußendurchmesser 20 mm

liefern und montieren
Menge: 1,000 Stk

**04.01.0490 Raxofix T-Stück 16 mm**
Zulage für Formteile für zuvor beschriebene Rohrpositionen als T-Stück, alle Handeslausführungen, größter Rohraußendurchmesser

Sanpress Raxofix-T-Stück
aus Siliziumbronze

Rohraußendurchmesser 16 mm

Hersteller: Viega
Typ:  Raxofix

liefern und montieren
Menge: 38,000 Stk

**04.01.0500 Raxofix T-Stück 20 mm**
*** Bedarfsposition ohne GB
Leistung wie zuvor beschrieben, jedoch

Rohraußendurchmesser 20 mm

liefern und montieren
Menge: 1,000 Stk

**04.01.0510 Raxofix-Übergangsstück aus Rotguss mit IG oder AG 16 mm**
Zulage für Formteile für zuvor beschriebene Rohrpositionen als Übergangsstück aus Rotguss, mit Innengewinde oder Außengewinde, alle Handelsausführungen

Raxofix-Übergangsstück aus Siliziumbronze

Nennweite 16 mm

Hersteller: Viega
Typ:  Raxofix

liefern und montieren
Menge: 22,000 Stk

**04.01.0520 Raxofix-Übergangsstück aus Rotguss mit IG oder AG 20 mm**
Leistung wie zuvor beschrieben, jedoch

Nennweite 20 mm

liefern und montieren
Menge: 22,000 Stk

**04.01.0530 Raxofix Reduzierstück 20 mm**
Zulage für Formteile für zuvor beschriebene Rohrpositionen als Reduzierstück aus Edelstahl, alle Handelsausführungen,
größter Rohrdurchmesser

Raxofix-Reduzierstück aus Siliziumbronze

Nennweite 20 mm

Hersteller: Viega
Typ:  Raxofix

liefern und montieren
Menge: 42,000 Stk

**04.01.0540 Raxofix-Wandscheibe 20 mm**
*** Bedarfsposition ohne GB
Raxofix-Wandscheibe
mit SC-Contur, aus Siliziumbronze

Nennweite 20 mm

Hersteller: Viega
Typ:  Raxofix

liefern und montieren
Menge: 1,000 Stk

**04.01.0550 Raxofix-Wandscheibe 16 mm**
wie zuvor beschrieben, jedoch

Nennweite 16 mm

liefern und montieren
Menge: 64,000 Stk

**04.01.0560 Schallschutzset für vorgenannte Wandscheiben**
Schallschutzset für vorg. Wandscheiben zur Entkollung vom Baukörper und Einhaltung des Schallschutzes

liefern und montieren
Menge: 64,000 Stk

**04.01.0570 Raxofix-Doppelwandscheibe 20 mm**
Raxofix-Doppelwandscheibe
mit SC-Contur, aus Siliziumbronze

Nennweite 20 mm

Hersteller: Viega
Typ:  Raxofix

liefern und montieren
Menge: 6,000 Stk

**04.01.0580 Raxofix-Doppelwandscheibe 16 mm**
wie zuvor beschrieben, jedoch

Nennweite 16 mm

liefern und montieren
Menge: 38,000 Stk

**04.01.0590 Schallschutzset für vorgenannte Doppelwandscheiben**
Schallschutzset für vorg. Doppelwandscheiben zur Entkollung vom Baukörper und Einhaltung des Schallschutzes

liefern und montieren
Menge: 44,000 Stk

#### Abschnitt 04.02 Armaturen

**04.02.0010 JUDO JUKO-EC 1¼" 100 µm Hauswasserstation**
JUDO JUKO-EC 1¼" 100 µm Hauswasserstation
mit DIN-DVGW CERT Prüfzeichen, ZVSHK zertifizierter Hersteller

Zur Druckregelung und Filtration von feinkörnigen und festen Verunreinigungen im Wasser, die als Belüftungselemente Korrosionen in wasserführenden Rohrleitungen auslösen und zu Funktionsstörungen an Kontroll- und Regelorganen führen können.

Lieferumfang: Filtergehäuse aus hochwertigem Kunststoff (PN 16); Einbau-Drehflansch mit Bajonettanschluss aus Messing mit Verschraubungen (Gewindeanschluss nach DIN EN ISO 228-1 BSPP) und patentierter Zwei-Schrauben-Anschlusstechnik; waagerechter oder senkrechter Einbau möglich; Filtergewebe aus Edelstahl; Abreinigungseinheit; Handrad zur Rückspülung des Siebeinsatzes bei gleichzeitiger Reinigung des Schauglases (mit verschiebbarer UV-Filterglockenabdeckung); mit integriertem freien Auslauf und Keramik-Spülventil mit Schlauchanschluss; Manometer; Druckminderer und Einstellhandrad (werkseitige Nachdruckeinstellung von 4 bar), Einstellbereich des Nachdruckes von 1,5 bar - 6 bar; schallschutzgeprüft Gruppe 1 ohne Auflagen; Abdeckhaube mit integrierter Rückspülmonatsanzeige.

Technische Daten:
Rohranschluss:  1¼"
Außengewinde mit Verschraubung
Nenndurchfluss nach DIN EN 1567: 5,8 m³/h
Betriebsdruck max.:  16 bar
Wassertemperatur max.: 30 °C
Umgebungstemperatur max.: 30 °C
Maschenweite:  100 µm
Maschenweite:  0,1 mm

Abmessungen
Einbaulänge Einbau-Drehflansch: 230 mm
Hersteller: Judo
Typ:  JUKO-EC 1¼" 100 µm

liefern und montieren
Menge: 1,000 Stk

**04.02.0020 Freistromschrägsitzventile m. E. Rp 1/2" (DN15) mit Dämmkappe**
Seppelfricke SEPP DIN-Basis Freistromventil steigend, mit Entleerung i/i Rp1/2" (DN15)

Seppelfricke SEPP DIN-Basis Freistromventil, Modell 1407. Mit SEPP Servo Oberteil mit grünem Handrad, steigend. Totraumfreies Fettkammeroberteil mit doppelter O-Ringabdichtung aus EPDM. Mit Entleerung. Aus Pressmessing, Werkstoff-Nr. CW617N nach DIN EN 12164. Erfüllt die Anforderungen der aktuellen Trinkwasserverordnung. Dimension: DN15 bis DN50. Beidseits mit Gewindeanschluß Rp als Nockenventil. Geprüft und zugelassen für Trinkwasserinstallationen nach DIN EN 1213, DIN 3502 und DVGW-Arbeitsblatt W 570-1, Zulassungsnummer: NW-6130AT2252. Schallschutzgeprüft: Armaturengruppe I/DIN 4109 bis DN32. Armaturen einzeln hygienesicher verpackt.

Anwendungen: Trinkwasser

Eigenschaften:
-mit steigendem Oberteil
-mit Innengewinde
-mit Entleerung
-Nockenventil

Technische Eigenschaften:
-Werkstoff: Pressmessing CW617N nach DIN EN 12164
-Nennweite: DN15
-Gewinde: Rp1/2"

Inklusive passende Dämmkappe mit einer Wärmeleitfähigkeit von 0,035 W/(mK) bei 10°C

Hersteller: Aalberts integrated piping systems
Serie:  SEPP DIN-Basis 1/2" (DN15) 1407

liefern und montieren
Menge: 10,000 Stk

**04.02.0030 Freistromschrägsitzventile m. E. Rp 3/4" (DN20) mit Dämmkappe**
wie zuvor beschrieben, jedoch

Nennweite 3/4" (DN20)

liefern und montieren
Menge: 2,000 Stk

**04.02.0040 Freistromschrägsitzventile m. E. Rp 1" (DN25) mit Dämmkappe**
wie zuvor beschrieben, jedoch

Nennweite 1" (DN25)

liefern und montieren
Menge: 6,000 Stk

**04.02.0050 Freistromschrägsitzventile m. E. Rp 1 1/4" (DN32) mit Dämmkappe**
wie zuvor beschrieben, jedoch

Nennweite 1 1/4" (DN32)

liefern und montieren
Menge: 3,000 Stk

**04.02.0060 Freistromschrägsitzventile m. E. Rp 1 1/2" (DN40) mit Dämmkappe**
*** Bedarfsposition ohne GB
wie zuvor beschrieben, jedoch

Nennweite 1 1/2" (DN40)

liefern und montieren
Menge: 1,000 Stk

**04.02.0070 Freistromschrägsitzventile m. E. Rp 2" (DN50) mit Dämmkappe**
*** Bedarfsposition ohne GB
wie zuvor beschrieben, jedoch

Nennweite 3/4" (DN20)

liefern und montieren
Menge: 1,000 Stk

**04.02.0080 KFR-Ventil, mit Entleerung Rp 1 1/4" (DN32) mit Dämmkappe**
Seppelfricke SEPP DIN-Basis KFR®-Ventil (kombiniertes Freistrom-Rückflussverhinderer Ventil), Modell 1507. Mit SEPP Servo Oberteil mit grünem Handrad, steigend. Totraumfreies Fettkammeroberteil mit doppelter O-Ringabdichtung aus EPDM. Mit Entleerung. Aus Pressmessing, Werkstoff-Nr. CW617N nach DIN EN 12164. Erfüllt die Anforderungen der aktuellen Trinkwasserverordnung. Dimension: DN15 bis DN50. Beidseits mit Gewindeanschluß Rp als Nockenventil. Geprüft und zugelassen für Trinkwasserinstallationen nach DIN EN 13959 und DVGW-Arbeitsblatt W 570-1, Zulassungsnummer: DW-6130BU0366. Schallschutzgeprüft: Armaturengruppe I/DIN 4109 bis DN32. Armaturen einzeln hygienesicher verpackt.

Eigenschaften:
-mit steigendem Oberteil
-mit Innengewinde
-mit Entleerung
-Nockenventil
-Inspektion 1x jährlich!

Technische Eigenschaften:
-Werkstoff: Pressmessing CW617N nach DIN EN 12164
-Nennweite: DN32
-Gewinde: Rp1 1/4"

Inklusive passende Dämmkappe
Hersteller: Aalberts integrated piping systems
Serie:  SEPP DIN-Basis KFR 1 1/4" (DN32)

liefern und montieren
Menge: 1,000 Stk

**04.02.0090 KEMPER MULTI-THERM Zirkulationsregelventil DN15 mit Dämmkappe**
KEMPER MULTI-THERM automatisches Zirkulations-Regulierventil, 50 GradC bis 65 GradC, AG, Figur 141 0G,
automatisches Regulierventil für den hydraulischen Abgleich von Steig- und Stockwerksverteilleitungen, zum
thermischen selbstregelnden, hydraulischen Abgleich, mit
automatischer Regelbereichsumstellung für die thermische Desinfektion, mediumberührte Metallteile aus
entzinkungsfreiem und korrosionsbeständigem Rotguss, beständig gegen aggressives Wasser, Absperreinheit
mit Thermometer- und Fühleraufnahme, PTFE-Sitzdichtung, thermostatische Reguliereinheit, Außengewinde für
flachdichtende Verschraubungen, mit Entleerstopfen, totraumfrei, mit Absperr-, Regulier- und Voreinstellfunktion, DVGW-Zulassung, ÖVGW-Zulassung, SVGW-Zulassung,
WRAS-Zulassung, KIWA-Zulassung, Kunststoffteile mit KTW- und W 270-Zulassung, für Anlagen nach DVGW-Arbeitsblatt W 551/W 553/DIN 1988-300, nach UBA-Bewertungsgrundlage,
ÜA-Reg.-Nr. R-15.2.3-21-17048, WIEN-ZERT, Regelbereich 50 GradC - 65 GradC, Druckstufe PN 16, max. Betriebstemperatur 90 GradC

Inklusive Gegenverschraubungen, Flachdichtungen, Dichtungsmaterial und Dämmkappe

Nennweite: DN15

Hersteller: Kemper
Typ:  Multitherm DN 15

lifern und montieren
Menge: 15,000 Stk

### Bereich 05 Einrichtungsgegenstände und Zubehör

#### Abschnitt 05.01 Einrichtungsgegenstände

**05.01.0010 Waschtischgestell TECEprofil 1120 mm**
*** Bedarfsposition ohne GB
TECEprofil Waschtischmodul, Bauhöhe 1120 mm

zur Befestigung an TECEprofil Profilrohren oder für den Einbau in Metall- oder Holzständerwände und als Vorwand- oder Eckmodul.
Komplett vormontierte Einheit, bestehend aus:

- selbsttragendem Montagerahmen,
pulverbeschichtet

- zwei Haltebolzen M 10, höhen- und
seitenverstellbares Abstandsmaß

- schallentkoppelte Armaturentraverse
zur Befestigung von Wandscheiben

- Anschlussbogen DN 40/50 mit
Gummimanschette NW 30/50 (zugleich
Dichtung), inkl. Bauschutzstopfen

Hersteller: TECE
Typ:  Profil
Art.Nr.:  9310000

liefern und montieren
Menge: 1,000 Stk

**05.01.0020 Waschtischmodul 1120 mm mit Wasserzählergehäuse**
TECEprofil Waschtischmodul inklusive zwei Montageblöcke zur Aufnahme von Wasserzähler-Messkapseln, Bauhöhe 1120 mm

Waschtischmodul zur Befestigung an TECEprofil Profilrohren oder für den Einbau in Metall- oder Holzständerwände und als Vorwand- oder Eckmodul.

Komplett vormontierte Einheit, bestehend aus:

selbsttragendem Montagerahmen, pulverbeschichtet
zwei Haltebolzen M 10, höhen- und seitenverstellbares Abstandsmaß
schallentkoppelte Armaturentraverse zur Befestigung von Wandscheiben
Anschlussbogen DN 40/50 mit Gummimanschette NW 30/50 (zugleich Dichtung), inklusive Bauschutzstopfen
zwei Montageblöcke mit Wasserzähler G2" koaxial nach HWW-Modell mit Anschluss Rp 3/4"
Hersteller: TECE
Typ:  Profil
Art.Nr.:  9310017

liefern und montieren
Menge: 16,000 Stk

**05.01.0030 Waschtisch Connect Freedom,1Hl.,m.Ül. ,unterfahrbar, 600x555x165mm, Weiß**
Waschtisch | Kristallporzellan | 1 Hahnloch mittig durchgestochen | Mit Überlauf (rund) | Befestigungsart: Stockschrauben | Unterfahrbarer Waschtisch | Norm: Barrierefrei gemäß DIN 18040, DIN EN 14688 CL 25, DIN EN 31 | Gewicht: 20,000 kg | Außenmaße (BxTxH): 600x555x165 mm | Farbe / Oberfläche: Weiß (Alpin)

Lieferung und Montage Inklusive:
-Schallschutzmatte
-Versiegelung des Waschtisches mit Sanitärsilikon

Hersteller: Ideal Standard
Typ:  Connect Freedom 60 cm
Art.Nr:  E548201

liefern und montieren
Menge: 16,000 Stk

**05.01.0040 Waschtischarmatur Ideal Standard Ceraplan H90**
Waschtischarmatur Ideal Standard Ceraplan
H90 m.  Ablaufgarnitur, Ausladung 124 mm Chrom
Hersteller: Ideal Standard
Typ:  CeraPlan H90 H124mm
Art.-Nr.:  BD 227 AA
liefern und montieren
Menge: 16,000 Stk

**05.01.0050 Handtuchhalter KEUCO Collection Moll**
Handtuchhalter, verchromt, KEUCO COLLECTION MOLL
Hochglanzverchromter Handtuchhalter, 2-tlg., in ästhetischem Design, mit leicht gerundeten Kanten.
zwei nebeneinander angeordnete, feststehende rechteckige Haltearme, antistatisch, leicht zu reinigen
Ausladung 450 mm, Breite 70 mm, Höhe 35 mm
Der Handtuchhalter verdeckt angebracht
Lieferung inkl. korrosionsfreiem Befestigungsmaterial

Hersteller: Keuco
Typ:  Collection Mol
Art.Nr.:  12718010000

liefern und montieren
Menge: 16,000 Stk

**05.01.0060 Mirror&Light | Wandspiegel | 700 mm**
Mirror&Light | Wandspiegel | 700 mm

Wandspiegel mit Beleuchtung und Antibeschlagfunktion
Ein/Aus-Funktion nur mit bauseitigem Lichtschalter möglich

Material des Rahmens: Thermoplast
Leuchtmittel:  LED
Schutzart (IP):  IP44
Frequenz:  50 Hz
Anschlussspannung:  230 Volt
Schutzklasse:  II
Farbtemperatur:  4000 Kelvin
Energieeffizienzklasse: G
Leuchtmittel:  nicht austauschbar
Art der Spannungsversorgung: Netzbetrieb
Gewicht:  6,570 kg
Außenmaße (BxTxH): 700x26x700 mm
Farbe / Oberfläche:  Neutral
Inklusive Befestigungssatz

Hersteller: Ideal Standard
Typ:  Mirror&Light
 Artikel-Nr.: T3341BH

liefern und montieren
Menge: 16,000 Stk

**05.01.0070 Designsiphon G 5/4, Chrom**
Designsiphon G 5/4. Mit Reinigungsöffnung. Tauchrohr
Höhenverstellbar. Wandrohr 300 mm, kürzbar.
Farbe / Oberfläche: Chrom

Hersteller: Ideal Standard
Typ:  Serienübergreifend
Artikel-Nr.:E0079AA

liefern und montieren
Menge: 16,000 Stk

**05.01.0080 Eckventile 1/2" verchromt**
Eckventil 1/2", verchromt,
einschl. Schubrosette, Quetschverschraubung und Dichtungsmaterial

liefern und montieren
Menge: 46,000 Stk

**05.01.0090 WC-Gestell TECEprofil 1120 mm**
WC-Modul inklusive "easy fit" Betätigungsplattenmontage
und Leerrohr für den Anschluss elektronischer Dusch-WCs.
Zur Befestigung an TECEprofil Profilrohren oder für den
Einbau in Metall- oder Holzständerwände und als Vorwand- oder Eckmodul; auch für die Einzelblockmontage geeignet.

Uni-Spülkasten für Betätigung von vorne:

- Sicherheitstank aus schlagzähem Kunststoff, nach
EN 14055 geprüft
- Spülkasten komplett vormontiert und versiegelt
- Spülkastenanschluss mit Außengewinde R 1/2" seitlich,
kompatibel zu Schnelladaptern
- 10 Liter Tankvolumen; 6 Liter voreingestellte
Standardspülmenge; 4,5/7,5/9 Liter Spülmenge jederzeit
einstellbar; 3 Liter Teilmengenspülung bei
Zweimengentechnik; Restvolumen zur sofortigen
Reinigungsspülung nutzbar.

- schwitzwasserisoliert
- für TECE-Betätigungsplatten und WC-Armatur
- als Ein- oder Zweimengenspülkasten einsetzbar
- "easy fit" Betätigungsplattenmontage
- Installationstunnel für Serviceöffnung, ohne Werkzeug kürzbar
- geräuscharmes hydraulisches Füllventil, Armaturengruppe 1
nach DIN 4109

Modulrahmen:

- selbsttragend, pulverbeschichtet
- zwei Haltebolzen und Muttern M 12
- WC-Ablaufbogen DN 90 mit Übergangsadapter
DN 90/100 aus PP

- Übergangsadapter auch für waagerechten Einbau geeignet
- WC-Anschlussgarnitur DN 90
- Leerrohr für universellen Dusch-WC-Wasseranschluss
(Anschlussposition prüfen)
- Rohbauschutz für Dusch-WC-Anschluss, inklusive Leerdose
für Trafo

Einstellung einer erhöhten Keramikbefestigung für 48 cm Sitzhöhe gemäß DIN 18040 möglich (DIN 18040: Barrierefreies Bauen - Teil 1: Öffentlich zugängige Gebäude und Arbeitsstätten).

Hersteller: TECE
Typ:  Profil
Art.Nr.:  9300300
liefern und montieren
Menge: 16,000 Stk

**05.01.0100 TECEnow WC-Betätigungsplatte weiß**
TECEnow WC-Betätigungsplatte weiß
für Zweimengentechnik,zur Betätigung
von vorne oder von oben.
Sehr flache Kunststoffbetätigungsplatte
mit gummigepufferten Betätigungstasten.
Inklusive Betätigungsstangen und
Befestigungsmaterial. Geeignet für den
flächenbündigen Einbau in Verbindung mit
dem WC-Einbaurahmen und dem TECEnow
Distanzrahmen.

Kompatibel zum Einwurfschacht für
Reinigungstabs.

Abmessungen (B x H x T): 220 x 150 x 5 mm
Bezeichnung: TECEnow
Farbe: weiß

Hersteller: TECE
Typ:  TECEnow
Art.Nr.:  9240400

liefern und montieren
Menge: 16,000 Stk

**05.01.0110 Wandtiefspül-WC Connect Air Aquablade**
Wandtiefspül-WC | Kristallporzellan | AquaBlade | Kompatibel mit UP-Spülkasten | Spülwassermenge: 4,5/6 Liter | Wasserausgang: Horizontal hinten verdeckt | Zulauf-Anschlußposition: hinten verdeckt | Inklusive Befestigungssatz für unsichtbare Befestigung (TT0299598) | Norm: DIN EN 33, DIN EN 997 CL1-5A/6A + CL2 | Gewicht: 24,300 kg | Außenmaße (BxTxH): 360x540x350 mm | Farbe / Oberfläche: Weiß (Alpin)

Lieferung und Montage Inklusive:
-Schallschutzmatte
-Versiegelung des WC´s mit Sanitärsilikon

Hersteller: Ideal Standard
Typ:  Connect Air AquaBlade
Art.Nr.:  E005401

liefern und montieren
Menge: 16,000 Stk

**05.01.0120 Connect Air WC-Sitz Sandwich**
WC-Sitz | Sandwich | Duroplast | Sitz zum Reinigen abnehmbar | Scharnierblätter aus Edelstahl | Montage von oben | Inklusive Befestigung | Gewicht: 2,100 kg | Außenmaße (BxTxH): 365x445x50 mm | Farbe / Oberfläche: Weiß (Alpin)

Hersteller: Ideal Standard
Typ:  Connect Air Sandwich
Art.Nr.:  E036501

liefern und montieren
Menge: 16,000 Stk

**05.01.0130 Toilettenpapierhalter KEUCO Collection Moll**
Toilettenpapierhalter KEUCO COLLECTION MOLL
Hochglanzverchromter Toilettenpapierhalter in ästhetischem Design, mit formschönem, gewölbtem Deckel
für Rollenbreite 100 mm
Halter mit leicht gerundeten Kanten
Breite 123 mm, Ausladung 139 mm
Der Toilettenpapierhalter wird verdeckt angebracht
Lieferung inkl. korrosionsfreiem Befestigungsmaterial

Hersteller: Keuco
Typ:  Collection Mol
Art.Nr.:  12760010000

liefern und montieren
Menge: 16,000 Stk

**05.01.0140 Badewannenträger für Kaldewei Saniform Plus 1700x700 mm**
Badewannenträger aus Kunststoff für Kaldewei Saniform
aus schwerentflammbarem Material nach DIN 4102-B1,
passend für Kaldewei Saniform Plus 1700 / 700 mm

liefern und montieren
Menge: 2,000 Stk

**05.01.0150 Badewanne Kaldewei Saniform Plus 1700x700 mm**
Badewanne Kaldewei Saniform Plus 1700 /700 mm,
aus 3,5 mm Stahl-Email, Farbe weiß, inclusive
Schalldämm,- und
Wannenabdichtband
Maße: 1700 / 700 mm

Lieferung und Montage Inklusive:
-Wannenband
-Versiegelung der Badewanne mit Sanitärsilikon

Hersteller: Kaldewei
Typ:  Saniform Plus Modell-Nr. 363-1

liefern und montieren
Menge: 2,000 Stk

**05.01.0160 Einhebel-Badearmatur Ceraplan mit Handbrause-Set**
Einhebel-Badearmatur Aufputz DN 15 | Ausladung: 115 mm | Luftsprudler (sichtbar) | Griff aus Metall mit Rot-/Blau-Markierung | S-Anschlüsse (verstellbar) | Kartusche: Ø 38 mm | FirmaFlow® Kartusche mit keramischen Dichtscheiben | Kartuschenschwenkbereich: 100° | Kartuschenübersetzung aus Edelstahl | Heißwassertemperaturbegrenzer | DVGW-Eigensicher | Mit 2 Rosetten (rund) aus Metall | Anschlussmaß Brauseschlauch: 1/2 Zoll | Mit Zugumsteller Wanne/Brause | Mit Handbrause-Set | Durchfluss Handbrause (bei 3 bar): 8 l/min | Geräuschverhalten DIN 4109: Gruppe 1 | Lebensdauer: DIN EN 817, DIN EN 200 | Gewicht: 2,974 kg | Außenmaße (BxTxH): 220x182x109 mm | Durchfluss bei 3 bar: 20/8 l/min | Farbe / Oberfläche: Chrom

inkl. Versiegelung der Wandanschlüsse nach Montage der S-Anschlüsse mit Sanitärsilikon

Hersteller: Ideal Standard
Typ:  CeraPlan
Art.-Nr.:  BD 258 AA
liefern und montieren
Menge: 2,000 Stk

**05.01.0170 Badetuchhalter, verchromt KEUCO Collection Moll**
*** Bedarfsposition ohne GB
Badetuchhalter, verchromt KEUCO COLLECTION MOLL Hochglanzverchromter Badetuchhalter in ästhetischem Design,
mit leicht gerundeten Kanten. Antistatisch, leicht zu reinigen
Achsmaß 400 mm, bei einer Gesamtbreite von 442 mm
Ausladung 62 mm
Der Badetuchhalter wird verdeckt angebracht
Lieferung inkl. korrosionsfreiem Befestigungsmaterial

Hersteller: Keuco
Typ:  Collection Mol
Art.Nr.:  12701010400

liefern und montieren
Menge: 1,000 Stk

**05.01.0180 Brausetasse Kaldewei Superplan mit Wannenträger extraflach 1,20 x 1,0 m**
KALDEWEI SUPERPLAN MIT WANNENTRÄGER EXTRAFLACH Duschfläche, 1000x1200x32 mm

Produktbeschreibung:
Bodenebene Duschfläche mit Eckablauf und von 2 Seiten begehbar ohne Kanten

Modell: SUPERPLAN MIT WANNENTRÄGER EXTRAFLACH
Modell-Nr: 1859-5
Äußere Länge (mm): 1000
Äußere Breite (mm): 1200
Randhöhe (mm): 32
Tiefe (mm): 25
Material: KALDEWEI Stahl-Emaille
Hersetller: KALDEWEI

Produktspezifikation:
Duschflächenform: Rechteck
Einbau: erhöhter Einbau
Garantie: 30 Jahre laut Garantiepass
Ablaufloch (mm): 90
Ablaufposition: Eckablauf
Erdungslasche für Potenzialausgleich.
Gewicht (kg): 31.80

Lieferung und Montage Inklusive:
-Schallschutzset DWS
-Wannenanschluss-Schalldämmband WAS
-Dichtset
-Versiegelung der Badewanne mit Sanitärsilikon

Hersteller: Ideal Standard
Typ:  Superplan
Art.-Nr.  1859-5

liefern und montieren
Menge: 14,000 Stk

**05.01.0190 Ablaufgehäuse Dallmer DallFlex 65 mm**
DALLMER Ablaufgehäuse 65 mm
DallFlex Plan zum Einbau mit Duschrinnen CeraFloor, CeraWall, Zentrix und CeraNiveau. Ablaufgehäuse aus Polypropylen mit integrierter Sekundärentwässerung, dreiseitig umlaufenden Verankerungen zur kraftschlüssigen Einbettung in den Estrich, herausnehmbarem Geruch- und Reinigungsverschluss mit 30 mm Sperrwasserhöhe, durch integrierten Wechseleinssatz wendbar zur Anpassung an Wandbeläge 12-32 mm auch nach Einbau des Ablaufgehäuses in den Estrich. Flexibler Dichtflansch mit alkalibeständiger, nicht kapillarer, Riss überbrückender Anschluss-Manschette zum sicheren Anschluss an Verbund- und Bahnenabdichtungen gemäß DIN 18534. Mit Vorgefertigtem Randdämmstreifen, Bauschutzabdeckungen und vier durch Gummifüße schallentkoppelte Gewindebolzen zur Fixierung der Einbauposition und Einbauhöhe. Ablaufstutzen aus Polyethylen, schweissbar, DN 40 seitlich, zum wahlweise rechts-, links oder frontseitigen Anschluss der Abwasserleitung. Ablaufleistung nach DIN EN 1253: 0,51 l/s.

Hersteller: Dallmer
Typ:  DallFlex
Art.Nr.:  539014

liefern und montieren
Menge: 14,000 Stk

**05.01.0200 Brausearmatur Ideal Standard Ceraplan**
Einhebel-Brausearmatur Aufputz DN 15 | Griff aus Metall mit Rot-/Blau-Markierung | S-Anschlüsse (verstellbar) | Kartusche: Ø 38 mm | FirmaFlow® Kartusche mit keramischen Dichtscheiben | Kartuschenschwenkbereich: 100° | Kartuschenübersetzung aus Edelstahl | Heißwassertemperaturbegrenzer | DVGW-Eigensicher | Mit 2 Rosetten (rund) aus Metall | Anschlussmaß Brauseschlauch: 1/2 Zoll | Geräuschverhalten DIN 4109: Gruppe 1 | Lebensdauer: DIN EN 817, DIN EN 200 | Gewicht: 1,513 kg | Außenmaße (BxTxH): 220x142x117 mm | Durchfluss bei 3 bar: 20 l/min | Farbe / Oberfläche: Chrom

inkl. Versiegelung der Wandanschlüsse nach Montage der S-Anschlüsse mit Sanitärsilikon

Hersteller: Ideal Standard
Typ: Ceraplan
Art.-Nr. BD 250 AA

liefern und montieren
Menge: 14,000 Stk

**05.01.0210 Brausestange 900 mm mit Handbrause**
Brausestangenset 900 mm Ideal Standard

Brausekombination | Handbrause: 1-Funktion | Ø 80 mm | EasyClean | Brausestange 900 mm | Brausehalter verstellbar mit Druckknopf | Transparente Seifenschale | Brauseschlauch Idealflex 1750 mm | Anschluss G1/2 | Wandhalterung mit fixen Bohrlochabstand | Gewicht: 1,152 kg | Außenmaß (Höhe): 903 mm | Durchfluss bei 3 bar: 8 l/min | Farbe / Oberfläche: Chrom
Hersteller: Ideal Standard
Typ:  Idealrain S1
Art.Nr.:  B 9502 AA +
  B960990 o.91 NU

liefern und montieren
Menge: 14,000 Stk

**05.01.0220 Ideal Standard Duschsystem Idealrain Ceratherm T50**
*** Bedarfsposition ohne GB
Duschsystem Ideal Standard Idealrain mit Brausethermostat
Aufputzarmatur CeraTherm T50
Duschsystem mit Brausethermostat Aufputz DN 15 || Regenbrause | Ø 200 mm | Mit Kugelgelenk | EasyClean || Evo Handbrause: 3-Funktion | Ø 110 mm | Strahlarten: Regen, Massage und sanfter Regen | Navigo Druckknopfumschaltung | EasyClean || Wasserführende Brausestange | Inklusive Wandbefestigung | Brausehalter verstellbar mit Druckknopf || Brauseschlauch Idealflex 1750 mm | Anschluss G1/2 || Brausethermostat Aufputz DN 15 | Rückflussverhinderer | DVGW-Eigensicher | Cool Body | S-Anschlüsse (verstellbar) | Griffe aus Metall | PreciTherm®-Thermostatkartusche | Heißwassertemperaturbegrenzer | Heißwassertemperatureinstellung mit Verbrühschutz | RV Patrone auf der Warmwasserseite mit integriertem Überdruckventil (Druckentlastung größer 16 bar) | Umschaltung Handbrause / Regenbrause integriert | Geräuschverhalten DIN 4109: Gruppe 1 | Lebensdauer: DIN EN 200, DIN EN 1111 || Gewicht: 3,700 kg | Außenmaße (BxTxH): 325x493,5x1117 mm | Durchfluss bei 3 bar: 12/8 l/min | Farbe / Oberfläche: Chrom

Hersteller: Ideal Standard
Typ:  Idealrain Duschsystem
Art.Nr.:  A 7225 AA

liefern und montieren
Menge: 1,000 Stk

**05.01.0230 TECEprofil Anschlusseinheit mit Wasserzählergehäuse und Absperreinheit**
Vormontierte Wasserzählereinheit, bestehend aus:
Anschlusseinheit aus zwei Wasserzählereinheiten inklusive Absperrung
Anschlusskapsel Koax: DN 50 (2")
Material: Rotguss
Anschluss: DN 20 (3/4" IG)

Hersteller: TECE
Typ:  Profil
Art.Nr.:  9020059

liefern und montieren
Menge: 14,000 Stk

**05.01.0240 TECEprofil Fertigmontageset f. UP-Ventile**
TECEprofil Fertigmontageset für Unterputzventil,
verchromt Fertigmontageset für ein Unterputzventil eines Wasserzähler-Montageblocks.
Für Einbautiefen von 65-150 mm
Bestehend aus:

ein verchromter Handgriff
eine Abdeckrosette
eine kürzbare Spindelverlängerung
auswechselbare Markierungsscheiben rot/blau
Hersteller: TECE
Typ:  Profil
Art.Nr.:  9221014

liefern und montieren
Menge: 60,000 Stk

**05.01.0250 Ausgußbecken Stahl emailliert weiß**
Stahl-Ausgußbecken
Pflegeleichte Oberfläche, weiß emailliert und besonders strapazierfähig, robust und langlebig. Das Ausgussbecken verfügt über eine Rückwand sowie eine Kunststoffumrandung an den Kanten. Ausgestattet mit einem Montageset und Ablaufventil.

-Emaillierte Oberfläche
-Kunststoffumrandung
-Stabile Rückwand
-Strapazierfähig

B x L x H= 51x34x40 cm
Gewicht: 4,8 kg

Hersteller: Alape
Typ:  Ausgußbecken

liefern und montieren
Menge: 1,000 Stk

**05.01.0260 WAS-Kombi-Eckventil 1/2"**
WAS-Kombi-Eckventil DN 15 (1/2") verchromt
mit Dreikanthaubengriff
mit Rückflußverhinderer (EN 1717)
Schubrosette 54mm Durchmesser und
Schlauchverschraubung
zugfeste Quetschverschraubung mit
Längenausgleich
Sanitäroberteil
Medien: Wasser
Temperatur: max. 90°C
Betriebsdruck: max. 10 bar (PN 10)
Werkstoff: Messing konform TrinkwV
Anschlussgewinde DN 15 (1/2")
Abgangsverschraubung 10 mm

liefern und montieren
Menge: 14,000 Stk

**05.01.0270 Installationseinheit Waschmaschine, Ausgußbecken**
Installationseinheit Waschmaschine
Einschl. Auslaufventil mit Belüfter,
Rückflußverhinderer, Schlauchverschraubung
und Metallgriff, so wie Waschgerätesiphon für
Geräteanschluss (DN 50).
Bewässerungsleitung schleifen und nicht als
Stichleitung ausführen !

In fertiger Arbeit liefern und montieren
Menge: 14,000 Stk

### Bereich 06 Wärmedämmung und Brandschutz

#### Abschnitt 06.01 Wärmedämmung

**06.01.0010 Wärmedämmung Strang DN 12, PWC alukaschiert**
Wärmedämmung DN 12 Strang
Wärmedämmung DIN 4140 Teil 1 an Rohrleitungen,
Mediumtemperatur max.: +20°C
Umgebungstemperatur: +30°C
Medium: Trinkwasser kalt (PWC)

Rohrschalen aus Mineralfaser (Lamellenmatten, einseitig mit Alufolie versehen, Rockwool-RS800), nicht brennbar nach DIN 4102, Rechenwert der Dämmschicht bezogen auf eine Wärmeleitzahl mind. 0,035 W/m K gemäß VDI 2055, liefern und in den vorgeschriebenen Stärken diffusionsdicht verlegen. Bögen, Versprünge, T-Stücke und sonstige Formstücke sind mit sauberem Abschluss auszuführen, die Kosten hierfür sind im Einheitspreis zu berücksichtigen.

Dämmschicht:  20 mm
Rohraußendurchmesser:  15 mm

Fabrikat:  Rockwool
Typ:  Dämmschale RS 800

liefern und montieren
Menge: 58,000 lfm

**06.01.0020 Wärmedämmung Strang DN 15, PWC alukaschiert**
Wärmedämmung Kellerleitung DN 15
wie zuvor beschrieben, jedoch

Dämmschicht:  20 mm
Rohraußendurchmesser: 15 mm

liefern und montieren
Menge: 15,000 lfm

**06.01.0030 Wärmedämmung Strang DN 20 PWC alukaschiert**
Wärmedämmung Strangleitung DN 20
wie zuvor beschrieben, jedoch

Dämmschicht:  20 mm
Rohraußendurchmesser: 22 mm

liefern und montieren
Menge: 9,000 lfm

**06.01.0040 Wärmedämmung Strang DN 25 PWC alukaschiert**
Wärmedämmung Strangleitung DN 25
wie zuvor beschrieben, jedoch

Dämmschicht:  20 mm
Rohraußendurchmesser: 28 mm

liefern und montieren
Menge: 4,000 lfm

**06.01.0050 Wärmedämmung Strang DN 32 PWC alukaschiert**
Wärmedämmung Strangleitung DN 32
wie zuvor beschrieben, jedoch

Dämmschicht:  20 mm
Rohraußendurchmesser: 35 mm

liefern und montieren
Menge: 10,000 lfm

**06.01.0060 Wärmedämmung Strang DN 12, PWW alukaschiert**
Wärmedämmung Strangleitung DN 12
Wärmedämmung DIN 4140 Teil 1 an Rohrleitungen,
Mediumtemperatur max.: +60°C
Umgebungstemperatur: +30°C
Medium: Trinkwasser warm (PWW)

Rohrschalen aus Mineralfaser (Lamellenmatten, einseitig mit Alufolie versehen, Rockwool-RS800), nicht brennbar nach DIN 4102, Rechenwert der Dämmschicht bezogen auf eine Wärmeleitzahl mind. 0,035 W/m K gemäß VDI 2055, liefern und in den vorgeschriebenen Stärken diffusionsdicht verlegen. Bögen, Versprünge, T-Stücke und sonstige Formstücke sind mit sauberem Abschluss auszuführen, die Kosten hierfür sind im Einheitspreis zu berücksichtigen.

Dämmschicht:  20 mm
Rohraußendurchmesser:  15 mm

Fabrikat:  Rockwool
Typ:  Dämmschale RS 800

liefern und montieren
Menge: 98,000 lfm

**06.01.0070 Wärmedämmung Strang DN 15, PWW alukaschiert**
Wärmedämmung Kellerleitung DN 15
wie zuvor beschrieben, jedoch

Dämmschicht:  20 mm
Rohraußendurchmesser: 18 mm

liefern und montieren
Menge: 20,000 lfm

**06.01.0080 Wärmedämmung Strang DN 20 PWW alukaschiert**
Wärmedämmung Strangleitung DN 20
wie zuvor beschrieben, jedoch

Dämmschicht:  20 mm
Rohraußendurchmesser: 22 mm

liefern und montieren
Menge: 12,000 lfm

**06.01.0090 Wärmedämmung Strang DN 25 PWW alukaschiert**
Wärmedämmung Strangleitung DN 25
wie zuvor beschrieben, jedoch

Dämmschicht:  30 mm
Rohraußendurchmesser: 28 mm

liefern und montieren
Menge: 24,000 lfm

**06.01.0100 Wärmedämmung Kellerleitung DN 12 PWC mit PVC Mantel**
Wärmedämmung Kellerleitung DN 12
Wärmedämmung DIN 4140 Teil 1 an Rohrleitungen,
Mediumtemperatur max.: +20°C
Umgebungstemperatur: +30°C
Medium: Trinkwasser kalt (PWC)

Dämmung aus nichtbrennbaren Stoffen DIN 4102 Teil 1
Baustoffklasse A, in Zentrale und sichtbaren Bereichen,
Höhe der Rohre über Standfläche bis 2,7 m,
Rohraußendurchmesser bis 15,0 mm,
Rohr aus Edelstahl. Einschl. Formteile wie Bogen und
T-Stücke. Rohrleitungen gebündelt, Dämmung einzeln,

Die Dämmung besteht aus:
Dämmschalen, (Steinwolle)
Wärmeleitfähigkeit 0,035 W(m²/K)
bei einer Mitteltemperatur von 60°C,
mit Aluminiumfolie kaschiert, mit Draht aufbinden, Längs und
Rundnähte mit selbstklebenden Alufolienbändern
diffusionsdicht abkleben, Klebstoff schwerentflammbar,

Dämmschicht:  20 mm
Rohraußendurchmesser:  15 mm

Ummantelung der Rohrleitungen im Sichtbereich aus PVC

Fabrikat: Rockwool
Typ:  Dämmschale RS 800

liefern und montieren
Menge: 15,000 lfm

**06.01.0110 Wärmedämmung Kellerleitung DN 15 PWC mit PVC Mantel**
Wärmedämmung Kellerleitung DN 15
wie zuvor beschrieben, jedoch

Dämmschicht:  20 mm
Rohraußendurchmesser: 18 mm

Ummantelung der Rohrleitungen im Sichtbereich aus PVC

liefern und montieren
Menge: 22,000 lfm

**06.01.0120 Wärmedämmung Kellerleitung DN 20 PWC mit PVC Mantel**
Wärmedämmung Kellerleitung DN 20
wie zuvor beschrieben, jedoch

Dämmschicht:  20 mm
Rohraußendurchmesser: 22 mm

Ummantelung der Rohrleitungen im Sichtbereich aus PVC

liefern und montieren
Menge: 7,000 lfm

**06.01.0130 Wärmedämmung Kellerleitung DN 25 PWC mit PVC Mantel**
Wärmedämmung Kellerleitung DN 25
wie zuvor beschrieben, jedoch

Dämmschicht:  20 mm
Rohraußendurchmesser: 28 mm

Ummantelung der Rohrleitungen im Sichtbereich aus PVC

liefern und montieren
Menge: 21,000 lfm

**06.01.0140 Wärmedämmung Kellerleitung DN 32 PWC mit PVC Mantel**
Wärmedämmung Kellerleitung DN 32
wie zuvor beschrieben, jedoch

Dämmschicht:  20 mm
Rohraußendurchmesser: 35 mm

Ummantelung der Rohrleitungen im Sichtbereich aus PVC

liefern und montieren
Menge: 33,000 lfm

**06.01.0150 Wärmedämmung Kellerleitung DN 40 PWC mit PVC Mantel**
*** Bedarfsposition ohne GB
Wärmedämmung Kellerleitung DN 40
wie zuvor beschrieben, jedoch

Dämmschicht:  20 mm
Rohraußendurchmesser: 42 mm

Ummantelung der Rohrleitungen im Sichtbereich aus PVC

liefern und montieren
Menge: 1,000 lfm

**06.01.0160 Wärmedämmung Kellerleitung DN 50 PWC mit PVC Mantel**
*** Bedarfsposition ohne GB
Wärmedämmung Kellerleitung DN 50
wie zuvor beschrieben, jedoch

Dämmschicht:  20 mm
Rohraußendurchmesser: 54 mm

Ummantelung der Rohrleitungen im Sichtbereich aus PVC

liefern und montieren
Menge: 1,000 lfm

**06.01.0170 Wärmedämmung Kellerleitung DN 12 PWW mit PVC Mantel**
Wärmedämmung Kellerleitung DN 12
Wärmedämmung DIN 4140 Teil 1 an Rohrleitungen,
Mediumtemperatur max.: +60°C
Umgebungstemperatur: +30°C
Medium: Trinkwasser warm (PWW)

Dämmung aus nichtbrennbaren Stoffen DIN 4102 Teil 1
Baustoffklasse A, in Zentrale und sichtbaren Bereichen,
Höhe der Rohre über Standfläche bis 2,7 m,
Rohraußendurchmesser bis 15,0 mm,
Rohr aus Edelstahl. Einschl. Formteile wie Bogen und
T-Stücke. Rohrleitungen gebündelt, Dämmung einzeln,

Die Dämmung besteht aus:
Dämmschalen, (Steinwolle)
Wärmeleitfähigkeit 0,035 W(m²/K)
bei einer Mitteltemperatur von 60°C,
mit Aluminiumfolie kaschiert, mit Draht aufbinden, Längs und
Rundnähte mit selbstklebenden Alufolienbändern
diffusionsdicht abkleben, Klebstoff schwerentflammbar,

Dämmschicht:  20 mm
Rohraußendurchmesser:  15 mm

Ummantelung der Rohrleitungen im Sichtbereich aus PVC

Fabrikat: Rockwool
Typ:  Dämmschale RS 800

liefern und montieren
Menge: 50,000 lfm

**06.01.0180 Wärmedämmung Kellerleitung DN 15 PWW mit PVC Mantel**
Wärmedämmung Kellerleitung DN 15
wie zuvor beschrieben, jedoch

Dämmschicht:  20 mm
Rohraußendurchmesser: 18 mm

Ummantelung der Rohrleitungen im Sichtbereich aus PVC

liefern und montieren
Menge: 42,000 lfm

**06.01.0190 Wärmedämmung Kellerleitung DN 20 PWW mit PVC Mantel**
Wärmedämmung Kellerleitung DN 20
wie zuvor beschrieben, jedoch

Dämmschicht:  20 mm
Rohraußendurchmesser: 22 mm

Ummantelung der Rohrleitungen im Sichtbereich aus PVC

liefern und montieren
Menge: 2,000 lfm

**06.01.0200 Wärmedämmung Kellerleitung DN 25 PWW mit PVC Mantel**
Wärmedämmung Kellerleitung DN 25
wie zuvor beschrieben, jedoch

Dämmschicht:  30 mm
Rohraußendurchmesser: 28 mm

Ummantelung der Rohrleitungen im Sichtbereich aus PVC

liefern und montieren
Menge: 21,000 lfm

**06.01.0210 Wärmedämmung Kellerleitung DN 32 PWW mit PVC Mantel**
*** Bedarfsposition ohne GB
Wärmedämmung Kellerleitung DN 32
wie zuvor beschrieben, jedoch

Dämmschicht:  30 mm
Rohraußendurchmesser: 35 mm

Ummantelung der Rohrleitungen im Sichtbereich aus PVC

liefern und montieren
Menge: 1,000 lfm

**06.01.0220 Wärmedämmung Kellerleitung DN 40 PWW mit PVC Mantel**
*** Bedarfsposition ohne GB
Wärmedämmung Kellerleitung DN 40
wie zuvor beschrieben, jedoch

Dämmschicht:  40 mm
Rohraußendurchmesser: 42 mm

Ummantelung der Rohrleitungen im Sichtbereich aus PVC

liefern und montieren
Menge: 1,000 lfm

**06.01.0230 Wärmedämmung Kellerleitung DN 50 PWW mit PVC Mantel**
*** Bedarfsposition ohne GB
Wärmedämmung Kellerleitung DN 50
wie zuvor beschrieben, jedoch

Dämmschicht:  50 mm
Rohraußendurchmesser: 54 mm

Ummantelung der Rohrleitungen im Sichtbereich aus PVC

liefern und montieren
Menge: 1,000 lfm

**06.01.0240 Schlauchisolierung in Vorwandinstallationen für PWC+PWW 18 x 13mm (Raxofix 16 mm)**
Schlauchisolierung 18 x 13mm ungeschlitzt, endlos Isolierschlauch aus synthetischem
geschlossenzelligen Kautschuk ungeschlitzt
Gemäß GEG 50 % für 15 mm Kupferrohr und Eisenrohr DN 8 (1/4). Gemäß REACH Verordnung ist das Produkt
unbedenklich. Geruch: neutral
Wärmeleitfähigkeit gemessen in W/(m K)
gemäß EN 13787 (0.037 W/(m K))
Temperatureinsatzbereich: bis + 110 °C
Mitteltemperatur:
0 °C (0.033 W/(m K))
40 °C (0.037 W/(m K))

Brandverhalten:
Euroklasse BL-s3 d0 EN13501-1
Leistungserklärung Nr.: 0040913 - C
Prüfzeichen:  CE
Rohrdurchmesser:  18 mm
Isolierstärke:  13 mm
Farbe:  grau

Hersteller: Conel
Typ:  Flex

liefern und montieren
Menge: 200,000 lfm

**06.01.0250 Schlauchisolierung in Vorwandinstallationen für PWC+PWW 22 x 13mm (Raxofix 20 mm)**
Schlauchisolierung wie vor beschrieben, jedoch

Rohrdurchmesser:  22 mm
Isolierstärke:  13 mm
Farbe:  grau

liefern und montieren
Menge: 180,000 lfm

#### Abschnitt 06.02 Brandschutz

**06.02.0010 Rohrschott90 Plus EN d110 L:5cm**
Geberit Rohrschott90 Plus EN

Verwendungszwecke
- Für Geberit Silent-Pro
- Für Geberit Silent-db20
- Für Geberit Silent-PP
- Für Geberit PE
- Zum Schutz vor Rauch- und Feuerausbreitung
- Für Rohrdurchführungen 0G–90G in Wand oder Decke
- Zum schrägen Einbau in Decken und Wände der
Feuerwiderstandsklassen F 30 bis F 90, teilweise
oder vollständig eingemörtelt
- Zum Einbau in Decken und Wänden über Geberit
Silent-Pro und Geberit Silent-PP Steckmuffen
- Für Decken- und Wandstärken >= 100 mm geeignet
- Zum Einbau in Decken und Wänden über Isol Flex
Schalldämmmatte und AF/Armaflex® Dämmung
- Zum Einbau in Decken im Nullabstand zu
Absperrvorrichtungen nach DIN 18017-3
- Zum Einbau in Decken und Wänden im Nullabstand
zueinander und zu Geberit Versorgungssystemen
- Zum Einbau in Decken bei stockwerksdurchdringenden
Duschabläufen Geberit CleanLine und Geberit Setaplano
- Zum nachträglichen Einbau in Decken und Wände mit
Feuerwiderstandsklassen F 30 bis F 90

Eigenschaften
- Feuerwiderstandsklassen R 30, R 60 und R 90 nach
DIN 4102-11
- Allgemeine Bauartgenehmigung Nr. Z-19.53-2236

Technische Eigenschaften
- Werkstoff: Edelstahl
- Nettogewicht: 0,443 kg
- Länge: 85 mm
- Außendurchmesser: 145 mm
- DN / Nennweite: 100

zusätzlicher Lieferumfang
- Betonschrauben
- Körperschalldämmung
- Klebestreifen
- Hinweisschild

Hersteller: Geberit
Typ:  Rohrschott 90 Plus EN d110

liefern und montieren
Menge: 30,000 Stk

**06.02.0020 Rohrschott90 Plus EN d90 L:5cm**
Leistung wie zuvor beschrieben, jedoch

Rohraußendurchmesser: 90 mm
liefern und montieren
Menge: 2,000 Stk

**06.02.0030 Brandschutzschale Conlit 150 U, für Rohrleitung DN 12**
R 60 - R 120 nichtbrennbare Rohre Massivdecke
Brandschutz-Rohrabschottung um nichtbrennbare Rohre;

Einbau in Massivdecken

Anforderung:

hochfeuerhemmend (R60 nach DIN 4102-11)1)
feuerbeständig (R90 nach DIN 4102-11)1)
Feuerwiderstandsfähig 120 Min. (R120 nach DIN 4102-11)1)

Anwendbarkeitsnachweis
abP Nr. P-3725/4130-MPA BS

Rohre:

Stahl, Edelstahl, Guss und Kupfer, Rohrwerkstoff und Abmessungen müssen dem abP P-3725/4130-MPA BS entsprechen.

Einbau in:
Decken aus Beton bzw. Stahlbeton oder Porenbeton mit Bauteilstärke ≥ 150 mm1)

In der Bauteildurchführung:

Hersteller: ROCKWOOL
Typ:  Conlit 150 U

Baustoffklasse:
A2 nach DIN 4102-1

Schmelzpunkt:
> 1000 °C nach DIN 4102-17

Rohdichte:
≥ 150 kg/m³

Oberfläche:
gitternetzverstärkte, farblich markierte Aluminiumfolie

Einbaulänge:
≥ Bauteilstärke

Als brandschutztechnisch notwendige weiterführende Dämmung:

Hersteller: ROCKWOOL
Typ:  Rockwool 800

Baustoffklasse:
A2L - s1, d0 nach DIN 13501-1

Schmelzpunkt:
> 1000 °C nach DIN 4102-17

Wärmeleitfähigkeit:
λ40 0,035 W/(m∙K) nach GEG

Oberfläche:
gitternetzverstärkte Aluminiumfolie

Einbaulänge:
je 1 m beidseitig im Anschluss an die Conlit 150U

Dämmstärke:
gem. abP P-3725/4130-MPA BS

Einbau/Ringspaltverschluss:
Der Verbleibende Ringspalt im Durchbruch wird bauseits verschlossen

Die Rohrschalen sind mit verzinktem Bindedraht Ø ≥ 0,6mm, 6 Windungen/m auf dem Rohr zu fixieren.

Parallele Installationen:
Der Einbau ohne Mindestabstand zu anderen Rohrabschottungen, Kabelabschottungen und Absperrvorrichtungen gegen Feuer und Rauch in Lüftungsleitungen entsprechend DIN 18017-3 ist gem. Anwendbarkeitsnachweis zulässig.

Die ordnungsgemäße Ausführung ist vom Ersteller der Abschottung nach Abschluss der Arbeiten durch eine Übereinstimmungserklärung zu bescheinigen.

Ein Kennzeichnungsschild ist ausgefüllt und unterschrieben neben der Abschottung dauerhaft zu befestigen.

Schutz vor Erwärmung gem. DIN 1988-2001)
Schallschutz gem. DIN 41091)
Tauwasserschutz gem. DIN EN 120561)

Bauteilstärke [mm]: max. 240 mm

Rohraußendurchmesser [mm]: 15 mm

Dämmstärke [mm]: 20 mm

Besondere Hinweise:

Die Mindestrohrabstände gem. DIN 4140 sind eingehalten.

Hersteller: Rockwool
Typ:  Conlit U
liefern und montieren
Menge: 47,000 Stk

**06.02.0040 Brandschutzschale Conlit 150 U, für Rohrleitung DN 15**
Leistung wie zuvor beschrieben, jedoch

Bauteilstärke [mm]: max. 240 mm

Rohraußendurchmesser [mm]: 18 mm

Dämmstärke [mm]: 20 mm

liefern und montieren
Menge: 8,000 Stk

**06.02.0050 Brandschutzschale Conlit 150 U, für Rohrleitung DN 20**
Leistung wie zuvor beschrieben, jedoch

Bauteilstärke [mm]: max. 240 mm

Rohraußendurchmesser [mm]: 22 mm

Dämmstärke [mm]: 20 mm

liefern und montieren
Menge: 6,000 Stk

**06.02.0060 Brandschutzschale Conlit 150 U, für Rohrleitung DN 25**
Leistung wie zuvor beschrieben, jedoch

Bauteilstärke [mm]: max. 240 mm

Rohraußendurchmesser [mm]: 28 mm

Dämmstärke [mm]: 20 mm

liefern und montieren
Menge: 8,000 Stk

**06.02.0070 Brandschutzschale Conlit 150 U, für Rohrleitung DN 32**
Leistung wie zuvor beschrieben, jedoch

Bauteilstärke [mm]: max. 240 mm

Rohraußendurchmesser [mm]: 35 mm

Dämmstärke [mm]: 20 mm

liefern und montieren
Menge: 3,000 Stk

### Bereich 07 Lüftungsinstallationen

#### Abschnitt 07.01 Lüftungsgeräte

**07.01.0010 Limodor Gebläse compact 60-30+C-NR/TZ+C-FR**
Gebläse compact 60-30+C-NR/TZ+C-FR
Körperschallabsorbierendes Gebläse (2-stufig, energiesparender Kondensatormotor) inkl. Filter, weißer Abdeckplatte (Farbe ähnlich RAL 9016) und werkseitig montiertem Nachlaufmodul C-NR/TZ und Feuchteregler C-FR. Einsetzbar für Lüfterserie compact (Unter-/Aufputzausführung). Der Filter (Filterklasse ISO Coarse >45%) an dem Gebläse ist ohne Werkzeug leicht wechselbar. Das patentierte Federsystem gleicht bis zu 80 mm Mauerwerk zwischen zu tief eingesetztem Kasten und Deckel bzw. Vorwand aus. Die Elektroverbindung zum Leistungsteil/Motorsteuerung erfolgt bei der Gebläsemontage. Nachfolgende technische Angaben gelten nur in Verbindung mit einem Einbaukasten der Serie compact.

Technische Daten:
Motornummer:  CNA45/20L60-30
integriertes Modul (1): Nachlaufmodul C-NR/TZ
integriertes Modul (2): Feuchteregler C-FR
Artikelnummer:  02837
Spannung:  230 VAC/50 Hz
Schutzklasse:  II
Schutzart:  IPX5
Nennleistung:  11/6 W
Nennstrom, max.:  0,075 A
Eigengeräusch LA (Variante: AP): 33/26 (37/27) dB(A)
Schallleistung LWA (Variante: AP): 37/30 (41/31) dB(A)
Druckdifferenz:  99/142 Pa (Wand-/Deckeneinbau):
Druckdifferenz (Variante: /H,AP): 66 Pa
Planmäßiger Volumenstrom: 60/30 m3/h
Nachlaufzeit:  von 2 bis 30 Min.
Einschaltverzögerung: von 30 bis 210 Sek.
Intervallzeit:  von 1 bis 7 Std.
Betriebszeit:  von 30 bis 90 Min.

Hersteller: Limodor
Typ: Gebläse compact 60-30+C-NR/TZ+C-FR

liefern und montieren
Menge: 5,000 Stk

**07.01.0020 Limodor Gebläse compact 45-25 (2-stufig, 45/25 m3/h)**
Gebläse compact 45-25 (2-stufig, 45/25 m3/h)
Körperschallabsorbierendes Gebläse (2-stufig, energiesparender Kondensatormotor) inkl. Filter und weißer Abdeckplatte (Farbe ähnlich RAL 9016). Einsetzbar für Lüfterserie compact (Unter-/Aufputzausführung). Der Filter (Filterklasse ISO Coarse >45%) an dem Gebläse ist ohne Werkzeug leicht wechselbar. Das patentierte Federsystem gleicht bis zu 80 mm Mauerwerk zwischen zu tief eingesetztem Kasten und Deckel bzw. Vorwand aus. Die Elektroverbindung zum Leistungsteil/Motorsteuerung erfolgt bei der Gebläsemontage. Das Leistungsteil verfügt über einen Steckkontakt zur Aufnahme des Nachlaufmoduls C-NR (Zubehör). Nachfolgende technische Angaben gelten nur in Verbindung mit einem Einbaukasten der Serie compact.

Technische Daten:
Motornummer:  CNA45/20L45-25
Artikelnummer:  00086
Spannung:  230 VAC/50 Hz
Schutzklasse:  II
Schutzart:  IPX5
Nennleistung:  9/5 W
Nennstrom, max.:  0,078 A
Eigengeräusch LA (Variante: AP): 31/25 (32/26) dB(A)
Schallleistung LWA (Variante: AP): 35/29 (36/30) dB(A)
Druckdifferenz:  55 Pa (Wandeinbau):
Druckdifferenz (Variante: /H,AP): 56 Pa
Planmäßiger Volumenstrom: 45/25 m3/h

Hersteller: Limodor
Typ:  Gebläse compact 45/25

liefern und montieren
Menge: 2,000 Stk

#### Abschnitt 07.02 Luftleitungen und Zubehör

**07.02.0010 Wickelfalzrohr DN100**
Wickelfalzrohr, Ausführung nach DIN EN 12237 und DIN EN 1506 in Dichtheitsklasse D bzw. ATC2 gemäß DIN EN 16798-3, unabhängig durch Eurovent zertifiziert.
Material: verzinktes Stahlblech

inkl. Befestigungsschellen mit Stockschraube und Dübel in der erforderlichen Anzahl und Länge, Ausschnitte und Zuschnitte der Rohre, in fertiger Arbeit

liefern und montieren
Menge: 38,000 m

**07.02.0020 Lindab Bogen BU DN100**
Bogen BU, Stahlblech verzinkt
Bogen, in gepresster Bauweise.
Ausführung nach DIN EN 12237 und DIN EN 1506 in Dichtheitsklasse D bzw. ATC2 gemäß DIN EN 16798-3, unabhängig durch Eurovent zertifiziert.
Steckverbindungen mit werksseitig fest montierter Doppellippendichtung Lindab SAFE aus alterungsbeständigem EPDM-Gummi, temperaturbeständig von -30 bis +100° C.
Mit selbstsicherndem Stecksystem (Click) zur weitestgehend schraubenlosen Verbindung.

Material:  verzinktes Stahlblech
Nennweite: DN 100

Hersteller: Lindab
Typ:  BU

liefern und montieren
Menge: 10,000 Stk

**07.02.0030 Lindab T-Stück TCPU DN100**
T-Stück TCPU, Stahlblech verzinkt
T-Stück, in gepresster Bauweise, aus zwei Halbschalen oder mit gepresstem PSU, 90 Grad, symmetrisch.
Ausführung nach DIN EN 12237 und DIN EN 1506 in Dichtheitsklasse D bzw. ATC2 gemäß DIN EN 16798-3, unabhängig durch Eurovent zertifiziert.
Steckverbindungen mit werksseitig fest montierter Doppellippendichtung Lindab SAFE aus alterungsbeständigem EPDM-Gummi, temperaturbeständig von -30 bis +100° C.
Mit selbstsicherndem Stecksystem (Click) zur weitestgehend schraubenlosen Verbindung.

Material:  verzinktes Stahlblech
Nennweite:  DN 100

Hersteller:  Lindab
Typ:  TCPU

liefern und montieren
Menge: 7,000 Stk

**07.02.0040 Lindab Enddeckel ESU DN100**
Enddeckel ESU, Stahlblech verzinkt
Enddeckel, für Wickelfalz- und längsgefalzte Rohre.
Ausführung nach DIN EN 12237 und DIN EN 1506 in Dichtheitsklasse D bzw. ATC2 gemäß DIN EN 16798-3, unabhängig durch Eurovent zertifiziert.
Steckverbindungen mit werksseitig fest montierter Doppellippendichtung Lindab SAFE aus alterungsbeständigem EPDM-Gummi, temperaturbeständig von -30 bis +100° C.
Nennweiten 80 bis 315 mit selbstsicherndem Stecksystem (Click) zur weitestgehend schraubenlosen Verbindung.

Material: verzinktes Stahlblech

Material:  verzinktes Stahlblech
Nennweite: DN 100

Hersteller: Lindab
Typ:  ESU

liefern und montieren
Menge: 3,000 Stk

**07.02.0050 Lindab Reduzierung RCU DN 100x80**
Reduzierung RCU, Stahlblech verzinkt
Reduzierung, in gepresster Bauweise, symmetrisch, kurz.
Ausführung nach DIN EN 12237 und DIN EN 1506 in Dichtheitsklasse D bzw. ATC2 gemäß DIN EN 16798-3, unabhängig durch Eurovent zertifiziert.
Steckverbindungen mit werksseitig fest montierter Doppellippendichtung Lindab SAFE aus alterungsbeständigem EPDM-Gummi, temperaturbeständig von -30 bis +100° C.
Nennweiten 80 bis 315 mit selbstsicherndem Stecksystem (Click) zur weitestgehend schraubenlosen Verbindung.

Material: verzinktes Stahlblech

Material:  verzinktes Stahlblech
Nennweite: DN 100

Hersteller: Lindab
Typ:  RCU

liefern und montieren
Menge: 7,000 Stk

**07.02.0060 Lindab Nippel NPU DN100**
Nippel NPU, Stahlblech verzinkt
Nippel, zum Verbinden zweier Lüftungsrohre.
Ausführung nach DIN EN 12237 und DIN EN 1506 in Dichtheitsklasse D bzw. ATC2 gemäß DIN EN 16798-3, unabhängig durch Eurovent zertifiziert.
Steckverbindungen mit werksseitig fest montierter Doppellippendichtung Lindab SAFE aus alterungsbeständigem EPDM-Gummi, temperaturbeständig von -30 bis +100° C.
Nennweiten 80 bis 315 mit selbstsicherndem Stecksystem (Click) zur weitestgehend schraubenlosen Verbindung.

Material: verzinktes Stahlblech

Material:  verzinktes Stahlblech
Nennweite: DN 100

Hersteller: Lindab
Typ:  NPU

liefern und montieren
Menge: 9,000 Stk

**07.02.0070 geba AVR Brandschott DN 100**
geba AVR Decken- und Schachtwandschott Brandschott DN 100 - Ø 134 mm, L 208 mm
mit freiem Querschnitt aus verzinktem Stahlblech, mit metallischem Schnellverschluss, korrosions- und lotfreie Auslösevorrichtung, Intumeszenzmaterial, eingeschlossen durch glattwandiges Kunststoffinnenrohr mit vollkommen freiem Querschnitt.

Allgemeine bauaufsichtliche Zulassung des DIBt Berlin Z-41.3-686.
Feuerwiderstandsklasse K90 - 18017.
Einbau unter, in oder auf der Massivdecke, alternativ unter, in oder auf der Holzbalkendecke F90 B.
Befestigung nur durch Mörtelverguss ohne Schrauben, Dübel oder Mörtelanker.
Keine Isolierung erforderlich.
Einbau in klassifizierte Schächte F30/L30 - F90/L90, Mindeststärke 35 mm mit beliebiger Belegung.
Zum Einbau in Lüftungsanlagen nach DIN 18017-3 in Leitungen aus Stahl, z.B. Wickelfalz, und zwar in Zentrallüftungsanlagen für Zu- und Abluft, sowie zum Anschluss von Einzellüftungsgeräten, Wrasenabzügen oder Dunstabzugshauben ohne eigene Brandschutzanforderungen.
Wartungsfrei.
Leitungsdichtigkeitsklasse II nach DIN 1946-6.
Leitungsabstände sind nicht vorgegeben, Abstandsvorgaben von fremden Rohrleitungen sind einzuhalten, Null-Abstand-Prüfungen wurden in großer Zahl durchgeführt. Diese sind bei den jeweiligen Herstellern zu erfragen.

Hersteller: Bartholomäus
Typ:  AVR 100

Liefern und montieren
Menge: 8,000 Stk

**07.02.0080 gebavent-Flachdachhaube FDL 100/450**
gebavent-Flachdachhaube FDL 100/450 zweiteilig, für Zu- und Abluft
Bestehend aus:
Dachhaube und Standrohr mit Isolierung für Flachdächer.
Dachhaubenkopf aus Stahlblech mit Spezial-Aluminium-Zinkbeschichtung, außen pulverbeschichtet, Regenhaube zur
Abdeckung von Dachdichtungsbahn und Spannband.
Standrohr: doppelwandig mit eingeschlossener EPS-Isolierung und Flansch.
Rohranschlusslänge: unter Flansch 300 mm mit Formteilmaß.
Material: Stahlblech mit Spezial-Aluminium-Zinkbeschichtung.
Qualitätsmerkmale: UV-, korrosions-, und brandbeständig,

Taupunkt-Prüfung: FIW, Münchenschlagregensicher, minimaler Druckverlust, Kondensatablauf über Dach.
Befestigung: ausschließlich vom Dach
Farbe:  grau (RAL 7042)
Standrohrlänge: 450 mm

Hersteller: Bartholomäus
Typ:  FDL 100/450

liefern und montieren
Menge: 3,000 Stk

### Bereich 08 Sonstige Leistungen

#### Abschnitt 08.01 Stundenlohnarbeiten

**08.01.0010 Obermonteurstunden**
Obermonteurstunden

für unvorhersehbare Arbeiten
Menge: 5,000 Std

**08.01.0020 Monteurstunden**
Monteurstunden

für unvorhersehbare Arbeiten
Menge: 5,000 Std

**08.01.0030 Helferstunden**
Helferstunden

für unvorhersehbare Arbeiten
Menge: 5,000 Std

#### Abschnitt 08.02 Kernbohrungen, Schlitz- und Durchbrucharbeiten

**08.02.0010 Kernbohrung 100 mm in Wänden und Decken aus Stahlbeton**
Kernbohrung 100 mm in Wänden und Decken aus Stahlbeton

Kernbohrung in Wand/ Decke herstellen, einschl.
Absaugen des Kühlwassers, Abdecken mit Folie zu
schützender Bereiche.
Einschließlich Schnitte durch Bewehrungsstahl bis 16
mm, Entsorgung der Bohrkerne, Wand und Decke aus
Beton
Menge: 25,000 Stk

**08.02.0020 Wanddurchbruch 300 cm² in KS Mauerwerk 24 cm**
*** Bedarfsposition ohne GB
Menge: 1,000 Stk

#### Abschnitt 08.03 Sonstiges Nebenleistungen

**08.03.0010 Bezeichnungsschilder 100 x 50 mm aus Kunststoff**
Bezeichnungsschilder 100 x 50 mm aus Kunststoff
Beschriftung mehrzeilig mit Befestigung

liefern und montieren
Menge: 20,000 Stk

#### Abschnitt 08.04 Dokumentation

**08.04.0010 Vollständige Revisionsunterlagen**
*** Pauschalposition
Vollständige Revisionsunterlagen bestehend aus:

-Inhaltsverzeichnis
-Kurze Anlagenbeschreibung mit der Angabe zu eingestellten Parametern (z.B. Massenstrom, WW-Temperatur)
-Herstellerunterlagen, Datenblätter und Wartungs- bzw. Bedienungsaneitungen der verbauten Gegenstände und Materialien
-Sicherheitsdatenblätter, Zulassungen und Zertifikate
-Druckprotokolle
-Spülprotokolle
-Inbetriebnahmeprotokolle
-Revisionszeichnungen

in einfacher Ausführung, sortiert und abgeheftet im Stehordner, sinnvoll unterteilt mit Registern und zusätzlich einmal digital auf USB-Stick, im Ordner abgeheftet
Menge: 1,000 PSCH
